# UMKIGE_Umbau und Erweiterung KITA Gemünd
Angebotsaufforderung (GAEB 90, DA83)
DV-Nummer: 200A1122
Währung: EUR
Auftraggeber: Stadt Schleiden, Blankenheimer Straße 2, 53937 Schleiden,

## Maler- und Lackiererarbeiten - Beschicht
Datum: 27.10.25

*Hinweis*
Allgemein:

Alle im LV beschriebenen Leistungen sind grundsätzlich
einschließlich kompletter Lieferung, betriebsfertiger
Montage und betriebsfertiger Übergabe anzubieten. Es
wurde deshalb bei den einzelnen Positionen auf
selbstverständliche Ausdrücke wie liefern, verlegen,
installieren, montieren, beschaffen und
betriebsfertiger
Anschluss soweit wie möglich verzichtet. Sollen nur
Einzelleistungen wie z.B. nur Lieferung oder nur
Montage
ausgeführt werden, so ist dies im Text ausdrücklich
beschrieben.

BAUBESCHREIBUNG (allgemeine Beschreibung der
Bauaufgabe gem. § 7b VOB/A
  bzw. § 7b EU VOB/A)

0.0 Allgemein

Auftraggeber/ Auftragnehmer:
Der Bauherr ist Auftraggeber und nachfolgend im Text
als (AG) bezeichnet. Das ausführende Unternehmen
ist Auftragnehmer, nachfolgend im Text als (AN)
bezeichnet.

Maßnahmenbeschreibung:

Umbau und Erweiterung eines bestehenden Kinogebäudes
zu einer Kindertagesstätte
Zum Wehr 5
53937 Schleiden-Gemünd

Sicherheitsanforderungen:
Die Bauarbeiten finden in einem Wohngebiet statt. Es
ist erhöhtes Augenmerk darauf zu legen, dass die
Baustelle zu jeder Zeit gesichert ist und kein
Unbefugter Zutrittsmöglichkeiten findet. Die Arbeiten
können
gegbenenfalls durch Pkw-Verkehr im Umfeld der direkt
an die Baustelle angrenzende Garagenanlage
beeinträchtigt werden. Hiervon sind hauptsächlich
Arbeiten an der nördlichen Gebäudeaußenwand des
Bestandsgebäudes betroffen. Es ist dementsprechend mit
Arbeitsunterbrechungen zu rechnen, die nicht zu
Nachträgen führen, ausdrücklich einzukalkulieren sind
und nicht gesondert vergütet werden können.

0.1 Angaben zur Baustelle

0.1.1 Lage der Baustelle und
Umgebungsbedingungen,Zufahrtsmöglichkeiten und
 Beschaffenheit der Zufahrt sowie etwaige
Einschränkungen bei ihrer Nutzung

Das Grundstück befindet sich im Randbereich des
Ortsteils Gemünd der Stadt Schleiden in der
Straße "Zum Wehr".
Die Zufahrt zum Objekt erfolgt über ausgebaute Straßen
und ist mit schwerem Gerät befahrbar.
Auf dem Baufeld können kleine Flächen für dauerhaftes
Abstellen von Lieferfahrzeugen
ausgewiesen werden. Die Standfläche für einen
Baustellenkran wird dem AN in Abstimmung mit
der Bauleitung ausgewiesen, bzw. ist Bestandteil des
beleiliegenden
Baustelleneinrichtungsplans.
Das Grundstück ist versorgungstechnisch voll
erschlossen.
Fahrzeuge sind so zu kennzeichnen, dass sie der
Baustelle zugeordnet werden können.
Es wird empfohlen die Örtlichkeiten vor der
Angebotsabgabe zu besichtigen.

0.1.2 Besondere Belastungen aus Immissionen sowie
besondere klimatische oder
 betriebliche Bedingungen

 Die Baustelle werden gegen unbefugtes Betreten mit
einem Bauzaun abgesichert.
Der Bauzaun ist täglich nach Beendigung der
Bauarbeiten unaufgefordert durch den AN
wieder zu schließen (Kette & Vorhängeschloss).

0.1.3 Art und Lage der baulichen Anlagen

Die Lage der baulichen Anlage ist den beiliegenden
Planunterlagen zu entnehmen.
Bei dem nachfolgend beschriebenen Objekt handelt es
sich um den Umbau und die Erweiterung
eines bestehenden Gebäudes zu einer künftigen
Kindertagesstätte.
Der Bestandsbauteil der künfitgen KITA hat die
Abmessssungen von ca. 30 x 14 m mit einer
Traufhöhe von ca. 6,30 m und Firsthöhe von ca. 10 m.
Der Neubauteil der KITA hat eine Abmessung von ca. 23
x 14 m mit einer Attikahöhe von 7,00 m.

Die Einzelheiten zur geplanten Ausführung des Gebäudes
sind der nachfolgenden Leistungsbeschreibungen, den Planunterlagen, Gutachten und
sonstigen Beschreibungen zu entnehmen.

0.1.4 Verkehrsverhältnisse auf der Baustelle,
insbesondere Verkehrsbeschränkungen

Auf dem Grundstück besteht keine Möglichkeit, den
ruhenden Verkehr der beauftragten Firmen
abzustellen.  Im unmittelbaren Umfeld der Baustelle
sind Flächen für den ruhenden Verkehr nur
bedingt vorhanden und müssen mit der anliegenden
Nachbarschaft abgestimmt werden. Eine
Parkberechtigung für Fahrzeuge der ausführenden Firmen
muss durch diese selbst bei der
Stadtverwaltung Schleiden eingeholt werden. Im Rahmen
der Baumaßnahme wird ein
Baustellenfeld eingerichtet, das von
Baustellenfahrzeugen genutzt werden darf. Die
Festlegung
des Baufeldes erfolgt durch die Bauleitung.

0.1.5 Für den Verkehr freizuhaltende Flächen

Die Feuerwehrzufahrten für das Grundstück der
Grundschule ist von parkenden Fahrzeugen
freizuhalten.
Das Parken der Firmenfahrzeuge sowie der Privat-PKWs
der Firmenbeschäftigten wird nur
innerhalb der umzäunten Baustellenfläche gestattet.
Eine Parkberechtigung für Fahrzeuge der
ausführenden Firmen außerhalb des Baufeldes muss durch
diese selbst bei der
Stadtverwaltung Schleiden eingeholt werden.
Widerrechtlich abgestellte Fahrzeuge werden für
den AN gebührenpflichtig entfernt.

0.1.6 Art, Lage, Maße und Nutzbarkeit von
Transporteinrichtungen und Transportwegen,
 z.B. Montageöffnungen

Transporteinrichtungen und Wege sowie die
Baustelleneinrichtung des Auftragnehmers sind
gemäß Baustelleneinrichtungsplan vorhanden und können
nach Vorlage eines detaillierten
Baustelleneinrichtungsplanes seitens des AN in
Abstimmung mit der Bauleitung festgelegt und
genutzt werden. Auf Erschwernisse im Hinblick auf
Materialeinbringungen in das Bestandsgebäude
wird in den besonderen Vorbemerkungen hingewiesen.

0.1.7  Lage, Art, Anschlusswert und Bedingungen für
das Überlassen von Anschlüssen für
  Wasser, Energie und Abwasser

Die für die Ausführung der Arbeiten erforderlichen
Anschlüsse für Ver- und Entsorgungsleitungen
befinden sich als Stichleitung im Baufeld. Baustrom
und Bauwasser stehen in der Liegenschaft
als Medium für den Unternehmer anteilsmäßig
kostenpflichtig zur Verfügung. Für die Entnahme
der Medien werden notwendige Vorrichtungen wie
Baustromhauptverteiler,
TW-Entnahmestationen etc. bauseitig bereitgestellt.

Die Verbrauchskosten trägt der Auftragnehmer.

0.1.8 Lage und Ausmaß der dem Auftragnehmer für die
Ausführung seiner Leistungen zur
 Benutzung oder Mitbenutzung überlassenen Flächen und
Räume

Flächen:
Lager- und Aufstellflächen im Freien für Container,
Material und für die Baustelleneinrichtung des
Auftragnehmers sind gemäß dem
Baustelleneinrichtungsplan vorhanden und können nach
Vorlage
eines detaillierten Baustelleneinrichtungsplanes
seitens des AN in Abstimmung mit der Bauleitung
festgelegt und genutzt werden.
Hierbei ist die Abstimmung mit weiteren Unternehmern
seitens des AN notwendig und
entsprechend einzukalkulieren.

Räume:
Aufenthaltsräume für die Mitarbeiter des
Auftragnehmers können vom Auftraggeber nicht zur
Verfügung gestellt werden. Der Auftragnehmer hat
hierfür im Rahmen seiner Baustelleneinrichtung
selbst zu sorgen. Die Kosten dafür sind in die
Leistungsposition Baustelleneinrichtung einzukalkulieren.Die Baustelle sowie die Arbeits- und
Lagerplätze sind in einem sauberen, ordentlichen
und verkehrssicheren Zustand zu halten und täglich am
Ende der Arbeitsschichten
aufzuräumen.

0.1.9  Bodenverhältnisse, Baugrund- und seine
Tragfähigkeit. Ergebnisse von
 Bodenuntersuchungen

 siehe Bodengutachten | Tragwerksplanung

0.1.10  Hydrologische Werte von Grundwasser und
Gewässern, Art, Lage, Abfluss,
 Abflussvermögen und Hochwasserverhältnisse von
Vorflutern. Ergebnisse von
 Wasseranalysen.

 siehe Bodengutachten | Tragwerksplanung

0.1.11  Besondere umweltrechtliche Vorschriften

 siehe 0.2.14

0.1.12  Besondere Vorgaben für die Entsorgung, z.B.
besondere Beschränkungen für die
 Beseitigung von Abwasser und Abfall

 Bauschutt, Erdaushub, Abfall und Sonderabfall im
Rahmen der im Leistungsverzeichnis
 beschriebenen Leistungen sind unter Beachtung der ATV
DIN 18299 VOB/C und des
 Kreislaufwirtschaftsgesetzes (KrWG) zu behandeln.

 siehe auch Pkt. 0.2.14

0.1.13  Schutzgebiete oder Schutzzeiten im Bereich der
Baustelle, z.B. wegen Forderungen des
 Gewässer-, Boden-, Natur-, Landschafts- oder
Immissionsschutzes, vorliegende Fachgutachten
 o.Ä.

 Beschädigungen an Bauteilen, Gebäuden, Außenanlagen,
Vegetation sind zu vermeiden.
 Verunreinigungen öffentlichen oder privaten Eigentums
sind umgehend zu beseitigen. Kosten
 für Instandsetzungen oder Säuberungen gehen zu Lasten
des AN. Für eventuell durch
 Beschädigungen oder Verunreinigungen eintretende
Unfälle ist der AN voll haftbar.
 Verunreinigungen öffentlichen oder privaten Eigentums
sind umgehend zu beseitigen. Kosten
 fü Instandsetzungen oder Säuberungen gehen zu Lasten
des AN. Für eventuell durch
 Beschädigungen oder Verunreinigungen eintretende
Unfälle ist der AN voll haftbar.
 Übernahme der Verkehrssicherungspflicht anstelle des
Grundstückseigentümers. Dies gilt auch
 für den angrenzenden Straßenraum im Rahmen der
behördlichen Verordnungen. Die
 Verkehrssicherungspflicht beginnt mit dem
Benutzungsbeginn und endet mit der vollständigen
 Räumung überlassener Teilflächen. Die Haftung liegt
in diesem Zeitraum beim AN.

0.1.14 Art und Umfang des Schutzes von Bäumen,
Pflanzenbeständen, Vegetationsflächen,
 Verkehrsflächen, Bauteilen, Bauwerken, Grenzsteinen
u. ä. im Bereich der Baustelle

 Die Straßen und Grundstück sind stets in einem
ordentlichen und sauberen Zustand zu halten. Die
 Bauleitung behält sich vor, bei Bedarf ein
Reinigungsfahrzeug einzusetzen, um den v.g. Zustand zu
 erreichen. Entstehende Kosten werden entsprechend
weiterberechnet.

0.1.15 Im Baugelände vorhandene Anlagen, insbesondere
Abwasser- und Versorgungsleitungen

 Über das Vorhandensein und die Lage aller
vorkommenden Erdleitungen wie Kanalisation,
 Dränage, Wasserversorgung, Gasversorgung,
Heizungsversorgung, Telefon und
 Stromleitung hat der Auftragnehmer nach Rücksprache
mit der Bauleitung bei den zuständigen
 Stellen vor Beginn der Arbeiten ausreichend
Informationen schriftlich einzuholen. Der AN hat
 durch Schutzmaßnahmen sicherzustellen, dass
Beschädigungen an den Leitungen unterbleiben
 und haftet im Schadensfalle. Im Schadensfall sind der
AG und die zuständigen Stellen für die
 Leitungssysteme unverzüglich zu informieren.

0.1.16  Bekannte oder vermutete Hindernisse im Bereich
der Baustelle, z.B. Leitungen, Kabel, Dräne,
 Kanäle, Bauwerksreste und soweit bekannt deren
Eigentümer

 - unbekannt. Hier sind von Seiten des AN vor Beginn
der Arbeiten Erkundungen beim Auftraggeber
 einzuholen.

0.1.17  Vermutete Kampfmittel im Bereich der
Baustelle, Ergebnisse von Erkundungs- oder
 Beräumungs maßnahmen

 - siehe Baugenehmigung

0.1.18  Gegebenenfalls gem. der Baustellenverordnung
getroffene Maßnahmen

 Entsprechend der "Verordnung über Sicherheit und
Gesundheitsschutz auf Baustellen" (Bau
 stellenverordnung - BaustellV) vom 10.06.1998 werden
seitens des Auftraggebers für diese
 Baumaßnahme die nachfolgend aufgeführten Schritte
unternommen:

 - Vorankündigung der Baumaßnahme an das zuständige
Gewerbeaufsichtsamt,
 - Ausarbeitung eines Sicherheits- und
Gesundheitsplans (SiGe-Plans),
 - Bestellung eines Sicherheits- und
Gesundheitskoordinators für den Zeitraum der Planung
  und Durchführung der Baumaßnahme.

 Vom Auftragnehmer sind in Erfüllung seiner Pflichten,
bezogen auf die Umsetzung der o.g.
 Verordnung im Zusammenhang mit den v.g.
Leistungsschritten des Auftraggebers, die nachfolgen
 den Hinweise zu beachten und die nachfolgend
geforderten Beiträge zu erbringen.
 Die sich hieraus ergebenden Aufwendungen des AN
werden nicht gesondert vergütet. Dies ist
 bei der Kalkulation des Angebotes zu berücksichtigen.

0.1.18.1 Zur Baustellenverordnung

 Aus der Baustellenverordnung erwachsen sowohl dem AG
als auch dem AN vielfältige Pflichten.
 Die Lektüre des Verordnungstextes wird empfohlen.

0.1.18.2 Zur Vorankündigung der Baumaßnahme

 Für die Erstellung der Vorankündigung und Aufstellung
des Sicherheits- und Gesundheitsplans
 (SiGe-Plans) durch den AG hat im Falle der
Auftragserteilung der AN dem AG auf der Basis der
 Vertragsbedingungen unverzüglich eine Liste mit
folgenden Angaben vorzulegen: (die Kosten
 hierfür sind in die E.P. einzurechnen, es erfolgt
keine besondere Vergütung).

 (1) Für die Leistungen, die gem. Vertragsbedingungen
im eigenen Betrieb ausgeführt werden:
     - Benennung der Leistungen
     - Anzahl des zum Einsatz kommenden Personales
(Beschäftigten)

 (2) Für die Leistungen, die gem. den
Vertragsbedingungen von Nachunternehmern ausgeführt
  werden:
      - Namen und Anschriften der Nachunternehmer
      - Benennung der Leistungen
      - Anzahl des zum Einsatz kommenden Personals
(Beschäftigten)
      - Mitgliedsnummer der Berufsgenossenschaft des
Nachunternehmers

 (3) - Name und Anschrift mit Telefonnummer des
Bauleiters
      - Name und Anschrift mit Telefonnummer des
Sicherheitsverantwortlichen
      - Name und Anschrift mit Telefonnummer der
Ersthelfer

 (4) - Gefährdungs- und Belastungsanalyse der
einzelnen Gewerke

 (5) Verbindlicher Bauablaufplan aus dem die einzelnen
Arbeitsschritte (z.B. Erdarbeiten,
 Bodenplatte, Stellen der Schalung Ortbetonwände EG,
Betonierabschnitte, Schalung Decke, Decke
 betonieren, Schalung Aussenwände OG, Wände OG
betonieren, usw.) und ggfls. Bauabschnitte
 erkennbar werden.
  Dieser Bauablaufplan kann auch gleichzeitig
Bauzeitenplan sein.
  Sofern der Bauablaufplan mit EDV-Programm erstellt
wird, sollte die entsprechende Datei
 im Format MS_PROJECT oder "*.mpp" zur weiteren
Bearbeitung erstellt werden.
 Im Falle von Änderungen zu (1) bis (5) (hierzu sind
die Vertragsbedingungen zu beachten) ist
 dem AG unverzüglich der aktuelle Stand schriftlich
mitzuteilen, so dass eine Anpassung des
 SiGe-Plans zeitnah erfolgen kann. Die Vorankündigung
wird vom AG sichtbar auf der Baustelle
 ausgehängt.

0.1.18.3  Zum Sicherheits- und Gesundheitsplan:

 Der Sicherheits- und Gesundheitsplan weist die bei
der betreffenden Baustelle anzuwendenden
 Arbeitsschutzbestimmungen aus und enthält die für
besonders gefährliche Arbeiten zutreffen
 den besonderen Maßnahmen.
 Erforderlichenfalls sind bei der Erstellung des Plans
betriebliche Tätigkeiten auf dem Gelände zu
 berücksichtigen.
 Soweit es sich bei den zutreffenden Maßnahmen um die
Einhaltung der allgemeinen SchutzundSicherheitsmaßnahmen handelt (Nebenleistungen nach
DIN 18299 Ziff. 4.1.4), erfolgt hier
 für keine besondere Vergütung.
 Besondere Leistungen nach DIN 18299 Ziff. 4.2.3,
Ziff.4.2.4 und Ziff. 4.2.5 sind in den Leistungstexten besonders erfasst.

0.1.18.4 Zur Bestellung des Sicherheits- und
Gesundheitskoordinators:

 Die lt. den einschlägigen Bestimmungen dem AN
obliegenden Verpflichtungen bzgl. der Ein
 haltung der Sicherheits- und Gesundheitsmaßnahmen
bleiben von der Einschaltung des SiGe-
 Beauftragten seitens des AG unberührt.
 Der Sicherheits- und Gesundheits-Koordinator ist im
allgemeinen auf der Baustelle nicht weisungsbefugt. Im Sinne der Zielsetzung der
Baustellenverordnung, einer Vermeidung der Ge-
 fährdung aller auf der Baustelle beschäftigten
Personen bzw. aller für die Baumaßnahme arbeitenden Personen und Dritte, wird jedoch ein
kooperatives Verhalten der Vertragspartner
 gewünscht und erwartet.

0.1.18.5 Dokumentationen

 Gem. BGV A1 "Grundsätze der Prävention", hat der
Unternehmer die Arbeitsbedingungen seiner
 Mitarbeiter zu beurteilen und entsprechende Maßnahmen
zur Verringerung oder Ausschaltung
 des Gefährdungspotentials zu planen.
 Sowohl die Gefährdungsbeurteilung, als auch die
Maßnahmenplanung sind entsprechend zu
 dokumentieren.
 Die Dokumentationen sind dem SiGe-Koordinator vor
Baubeginn zur Kenntnis zu geben.

 Alle weiteren, gem. BGV A1 erforderlichen
Dokumentationen sind dem SiGe-Koordinator auf
 Verlangen vorzulegen.

 Vor Baubeginn sind dem SiGe-Koordinator folgende
Informationen zu liefern:

 Auflistung aller an der Baumaßnahme tätigen
Unternehmer. (auch Subunternehmer)
 einschl. Benennung der entsprechenden
Berufsgenossenschaft und Mitgliedsnummer

 Benennung der Verantwortlichen (Bauleiter, Polier
etc.) aller beteiligten Unternehmer auf der
 Baustelle einschl. Telefonnummern

 Benennung der Sicherheitsverantwortlichen aller
beteiligten Unternehmer auf der Baustelle
 einschl. Telefonnummern

 Benennung der Ersthelfer aller beiteiligten
Unternehmer auf der Baustelle
 einschl.Telefonnummer.

0.1.19  Besondere Anordnungen, Vorschriften und
Maßnahmen der Eigentümer von Leitungen, Kabeln,
 Dränen, Kanälen, Straßen, Wegen, Gewässern, Gleisen,
Zäunen und dergleichen im Bereich der
 Baustelle

 - nicht bekannt

0.1.20  Art und Umfang von Schadstoffbelastungen  z.B.
des Bodens, der Gewässer der Luft, der
 Stoffe und Bauteile

 - keine Schadstoffbelastung bekannt, siehe
Bodengutachten

0.1.21  Art und Zeit der vom Auftraggeber veranlassten
Vorarbeiten

 - keine Vorarbeiten

0.1.22  Arbeiten anderer Unternehmer auf der Baustelle

 - Folgegewerke

0.2  Angaben zur Ausführung

0.2.1  Vorgesehene Arbeitsabschnitte,
Arbeitsunterbrechungen und -beschänkungen nach Art, Ort
 und Zeit sowie Abhängigkeit von Leistungen anderer

 Im Rahmen der Baustelleneinrichtung mit der örtlichen
Bauleitung zu klären.

0.2.2  Besondere Erschwernisse während der
Ausführung  z.B. Arbeiten in geschützten Räumen, in
 denen kein schweres Gerät zum Einsatz kommen kann,
Arbeiten im Bereich von Verkehrswegen
 oder bei außergewöhnlichen
 äußeren Einflüssen

 Es ist darauf zu achten, dass der Bereich der
Baustelle geschlossen bleibt.
 Während der Dauer der Arbeiten des AN sind der
Bauzaun sowie sämtliche Baustellentore und
 -türen außerhalb der Baustellenbetriebeszeiten
verantwortlich vom AN zu schließen, um ein
 Eindringen durch Unbefugte zu verhindern.

0.2.3  Besondere Anforderungen für Arbeiten in
kontaminierten Bereichen, ggf. besondere
 Anordnungen für Schutz- und Sicherheitsmaßnahmen

 - Kontamination gemäß Bodengutachten. keine
besonderen Anordnungen für Schutz- und
 Sicherheitsmaßnahmen

0.2.4  Besondere Anforderungen an die
Baustelleneinrichtung und Entsorgungseinrichtungen z.B.
 Behälter für die getrennte Erfassung

 - keine besonderen Anforderungen

0.2.5  Besonderheiten der Regelung und Sicherung des
Verkehrs

 - siehe 0.1.13

0.2.6  Besondere Anforderungen an das Auf- und
Abbauen sowie Vorhalten von Gerüsten

 - siehe 0.2.8

0.2.7  Mitbenutzung fremder Gerüste, Hebezeuge,
Aufzüge, Aufenthalts- und Lagerräume,
 Einrichtungen und dergleichen durch den Auftragnehmer

 Werden Gerüste, Geräte und Einrichtungen anderer AN
mitbenutzt, so sind diese auf
 Ordnungsmäßigkeit entsprechend UVV zu prüfen.
Bedenken sind der Bauleitung und dem
 SiGe-Ko unverzüglich schriftlich mitzuteilen.
 Beschädigungen der Gerüste, Geräte und Einrichtungen,
die nachweislich vom AN verursacht
 wurden, werden auf Kosten des AN repariert, bzw.
ersetzt.

0.2.8  Wie lange, für welche Arbeiten und ggf. für
welche Beanspruchung der Auftragnehmer seine
 Gerüste, Hebezeuge, Aufzüge, Aufenthalts- und
Lagerräume, Einrichtungen und dergleichen
 für andere Unternehmer vorzuhalten hat

 Das Arbeits- und Schutzgerüstgerüst wird vom Rohbauer
erstellt und für die Dauer der Arbeiten
 des Rohbaus den übrigen Gewerken zur Verfügung
gestellt. Anschließend findet eine
 bedingte Gebrauchsüberlassung statt, die nach
Standzeit abgerechnet wird.

0.2.9  Verwendung oder Mitverwendung von
wiederaufbereiteten (Recycling-) Stoffen
 Die Verwendung von wiederaufbereiteten Stoffen ist
nicht vorgesehen. Sollten solche Stoffe
 zum Einsatz kommen, ist dies mit der Bauleitung
abzustimmen und kann von dieser abgelehnt
 werden. Soweit im LV nichts weiter bestimmt ist, hat
der AN nur ungebrauchte, gütegesicherte
 und normgerechte Materialien erster Qualität
anzubieten, zu liefern und einzubauen.
 Von allen Werkstoffen sind, nach Veranlassung der
Bauleitung, Muster und Proben vorzulegen.

0.2.10  Anforderungen an wiederaufbereitete
(Recycling-)Stoffe und an nicht genormte Stoffe und
 Bauteile

 Im vorliegenden Leistungsverzeichnis sind teilweise
spezielle Produkt- bzw. Firmennamen
 ausgeschrieben. Selbstverständlich steht es dem
Anbieter frei, gleichwertige Produkte
 anzubieten. Zur Beurteilung der Produkte sind dann
jedoch vom Anbieter bei Angebotsabgabe
 entsprechende schriftliche Aussagen (Produkt- und
Materialbeschreibung)
 dem Angebot beizulegen. Der AG behält sich in diesen
Fällen jedoch die kostenlose
 Übersendung der entsprechenden Muster vor
Auftragserteilung bzw. vor Baubeginn vor.
 Der AN ist für die termingerechte Übersendung der
entsprechenden Muster bzw. Proben selbst
 verantwortlich. Liegen dem Angebot keine v.g. Angaben
bei, so ist der AN verpflichtet, die im
 Angebot genannten Materialien oder Produkte zu
verwenden.
 Materialien sind entsprechend der im
Leistungsverzeichnis vorgegebenen Qualitäten und
 Anforderungen bzw. Sorten anzubieten.
 Es dürfen keine gesundheitsschädlichen Materialien
verwendet werden. Ein schriftlicher
 Unbedenklichkeitsnachweis ist auf Verlangen
vorzulegen.
 Sämtliche Materialien, Einbauteile und
Verbindungsmittel, die verwendet werden, müssen
 bauaufsichtlich zugelassen sein. Entsprechende
Prüfzeugnisse sind dem AG vorzulegen.

0.2.11  Besondere Anforderungen an Art, Güte und
Umweltverträglichkeit der Stoffe und Bauteile

 Alle zu verwendenden Holzprodukte müssen nach FSC,
PEFC oder gleichwertig zertifiziert
 sein oder die für das jeweilige Herkunftsland
geltenden Kriterien FSC oder PEFC einzeln
 erfüllen.
 Vom AN baubegleitend zu erbringende Nachweise,
Dokumentationen und Ähnliches sind dem
 AG unverzüglich, spätestens jedoch binnen Wochenfrist
ohne Aufforderung zu übergeben.

0.2.12  Art und Umfang der vom Auftraggeber verlangten
Eignungs- und Gütenachweise

 Alle Leistungen umfassen die Lieferung, Montage, bzw.
Herstellung und Einbau der
 beschriebenen Bauteile und Stoffe, einschließlich
Abladen, Lagern und Transport auf der
 Baustelle bis zur fertigen Leistung, wenn nicht
ausdrücklich im Text anderslautend angegeben.
 Dabei legt der Herstellungsvorgang und Ablauf bis zur
fertigen Leistung die anerkannten Regeln
 der Technik und die Ausführungsbestimmungen der
DIN-Normen zugrunde.

0.2.13  Unter welchen Bedingungen auf der Baustelle
gewonnene Stoffe verwendet werden dürfen
 bzw. müssen oder einer anderen Verwertung zuzuführen
sind

 - siehe 0.2.10

0.2.14 Regelungen zur Entsorgung

Der Begriff Entsorgung wird nachfolgend als
Sammelbegriff für alle Arten der Abfallbehandlung
verwendet.
Als Abfälle werden nachfolgend die bei der Baumaßnahme
anfallenden Bau- und Abbruchabfälle
bezeichnet.
Der Begriff Verwertungs- oder Beseitigungsanlage wird
nachfolgend als Sammelbegriff für die
abfallrechtlich zugelassene Stelle verwendet, an der
die Verwertung oder Beseitigung des Abfalls
letztlich erfolgt.
Im Leistungstext der einzelnen Positionen ist
vorgegeben, ob der bei der Ausführung der
vertraglichen Leistung anfallende Wertstoff bzw.
Abfall bei der Entsorgung zu verwerten oder zu
beseitigen ist.

1. Entsorgung von Abfällen  Allgemeine Regelungen

Anstelle des Formblatt 241 des Vergabehandbuches (VHB)
gelten die Regelungen dieser
Vorbemerkung als
Ergänzung der Aufforderung zur Abgabe eines Angebots
Ergänzung der besonderen Vertragsbedingungen

Der Auftragnehmer überlässt, unter Beachtung der
gesetzlich vorgegebenen
Überlassungspflichten, die Abfälle aus dem Bereich des
Auftraggebers der jeweiligen
Verwertungs- oder Beseitigungsanlage. Bei der vom
Auftragnehmer anzubietenden Verwertungs-
oder Beseitigungsanlage ist zwingend zu beachten, dass
diese nach vertraglicher Vorgabe eine
Entsorgung durch Verwertung oder Beseitigung
durchführt.

Soweit in den Vergabeunterlagen gefordert, hat der
Bieter auf Verlangen der Vergabestelle bzw.
des Auftraggebers, zu dem von der Vergabestelle bzw.
dem vom Auftraggeber geforderten
Zeitpunkt, positionsweiße gemäß Leistungsverzeichnis:
die Verwertungs- oder Beseitigungsanlage zu benennen,
in welcher der Abfall tatsächlich
behandelt oder abgelagert wird, und
nachzuweisen, dass die Verwertungs- bzw.
Beseitigungsanlage zur Aufnahme des Bau- und
Abbruchabfalles berechtigt ist.

Mit Auftragserteilung werden die angebotenen
Verwertungs- und Beseitigungsanlagen
Vertragsbestandteil.

Nach Auftragserteilung und spätestens 6 Werktage vor
Einleitung der Entsorgung ist weiterhin
vom Auftragnehmer nachzuweisen dass,
die Betreiber der Verwertungs- bzw. Beseitigungsanlage
sich damit einverstanden erklären, dass
die Abfallwirtschaftsbehörde dem Auftraggeber Auskunft
über ihre Eignung zur Durchführung
einer ordnungsgemäßen Abfallentsorgung erteilt.
die Betreiber der Verwertungs- bzw. Beseitigungsanlage
erklären, die Bau- und Abbruchabfällen
abzunehmen.
die nach Kreislaufwirtschaftsgesetz für die
Betriebstätigkeit von Sammlern, Beförderern, Händlern
und Maklern von Abfällen erforderliche Anzeige erfolgt
ist bzw. die erforderliche Erlaubnis vorliegt.

Ohne Vorlage der vorgenannten Nachweise und
Erklärungen beim Auftraggeber darf der
Entsorgungsvorgang nicht eingeleitet werden.

Wird für die Verwertung bzw. Beseitigung der Bau- und
Abbruchabfälle eine andere als die in der
Leistungsbeschreibung genannte Lösung der Verwertung
bzw. Beseitigung angeboten, hat der
Bieter mit seinem Angebot mindestens nachzuweisen,
dass die vorgesehene Verwertungs- bzw.
Beseitigungsanlage zur Aufnahme des Abfalls berechtigt
ist und deren Betreiber bestätigt hat,
dass er die Bau- und Abbruchabfälle annehmen wird.
bei Andienungspflicht (in der Regel gefährliche
Abfälle zur Beseitigung) die Bestätigung der
Abfallwirtschaftsbehörde vorliegt.
die Kosten der Abfallverwertung in die Einheitspreise
eingerechnet sind.

Der Auftragnehmer wird sich bemühen, bei der
Erbringung seiner Leistung Abfälle zu vermeiden
(Bemühensklausel).

Der Auftragnehmer wird mit Aufnahme seiner Tätigkeit
Abfallerzeuger und zugleich Besitzer der in
der Leistungsbeschreibung näher aufgeführten Bau-und
Abbruchabfälle. Er übernimmt die
Pflichten des Auftraggebers zur Verwertung und
Beseitigung der Bau- und Abbruchabfälle unter
Beachtung der einschlägigen gesetzlichen, insbesondere
abfallrechtlichen Bestimmungen sowie
des Standes der Technik und führt die von ihm zu
erbringenden Nachweise.

Der Auftragnehmer trifft alle erforderlichen
Vorkehrungen, um Bau- und Abbruchabfälle nach den
geltenden Vorschriften getrennt zu erfassen und zu
halten sowie einer sachgerechten Entsorgung
zuzuführen.

Die Planung und Steuerung des Bauablaufes für die
Entsorgung liegt in der Verantwortung des
Auftragnehmers.
Die nach den abfallrechtlichen Bestimmungen zum
Nachweis einer ordnungsgemäßen
Entsorgung erforderlichen Erklärungen/Bestätigungen,
Belege usw. sind dem Auftraggeber
vorzulegen. Dies gilt hinsichtlich der Verantwortung
für die Nachweisführung nicht gefährlicher
Abfälle bis einschließlich Einbauklasse Z 2 nach LAGA.
Bei gefährlichen Abfällen wird der digitale
Entsorgungsnachweis einschließlich
Begleitscheinverfahren und Verbleibkontrolle durch den
Auftraggeber selbst erstellt.
Bei nicht gefährlichen Abfällen hat der Auftragnehmer
das vom Auftraggeber gefertigte Muster
"Entsorgungsnachweisschein" zu verwenden und damit den
Nachweis über die ordnungsgemäße
Entsorgung zu führen. Das Muster liegt den
Vergabeunterlagen bei und ist beim Auftraggeber
erhältlich.

2. Verfahrenshinweise und Vorgaben für die Kalkulation
und Preisermittlung der
Entsorgungsleistungen

Sofern im Leistungsverzeichnis nicht ausdrücklich
anders vorgegeben, erstellt der Auftraggeber
die erforderliche Abfalldeklaration durch einen vom
Auftraggeber beauftragten Fachgutachter. Der
Auftraggeber veranlasst dazu die Analytik und
Probenahme der nach den abfallrechtlichen
Bestimmungen und den Vorgaben der jeweiligen vom
Auftragnehmer angebotenen Verwertungs-
und/oder Beseitigungsanlage erforderlichen
Abfalldeklaration zur Charakterisierung des Abfalls.
Die maximale Menge, die durch jeweils eine
Deklarationsanalyse des Abfalles charakterisiert
werden darf, richtet sich nach den Annahmebedingungen
der Verwertungs- oder
Beseitigungsanlage. Der Auftraggeber wird diese
Deklarationsanalyse erst durchführen, wenn bei
der jeweiligen Abfallcharge die vorgenannte maximal
zulässige Menge erreicht ist.
Sofern keine andere Vorgabe nach der
Leistungsbeschreibung erfolgt, wird eine Beprobung
geringerer Teilchargen zur Entsorgung nur dann vom
Auftraggeber veranlasst, wenn die
tatsächliche Gesamtmenge der jeweiligen Abfallcharge
geringer ist, als die vorgenannte maximal
zulässige Menge nach Entsorgervorgabe ist und somit
keine weitere Deklarationsanalytik für die
Abfallcharge erforderlich werden kann.
Der Auftragnehmer hat den Auftraggeber rechtzeitig zu
unterrichten, wenn eine Probenahme und
Analytik zur Abfalldeklaration erforderlich wird.

Dem Auftraggeber ist dazu vom Auftragnehmer der
vollständige Umfang der nach den
abfallrechtlichen Bestimmungen und nach Vorgabe der
vom Auftragnehmer angebotenen
Verwertungs- oder Beseitigungsanlage zur
Charakterisierung des Abfalls erforderlichen Analytik
schriftlich mitzuteilen.
Vom Zeitpunkt dieser Mitteilung und Übergabe der
vorgenannten Unterlagen durch den
Auftragnehmer bis zum Vorliegen des Ergebnisses der
vom Auftraggeber durchgeführten
Probenahme ist ein Zeitbedarf bis zu 10 Werktagen
einzukalkulieren.
Der Auftragnehmer hat diesen Zeitbedarf im Rahmen
seiner Kalkulation und Planung seines
Bauablaufes bzw. im Rahmen der vom Auftraggeber
vorgegebenen zeitlichen Ausführung (ggfs.
Einzelfristen) für die Gesamtmaßnahme zu
berücksichtigen.
Bei der Entsorgung von gefährlichem Abfall ist auch
der dort nachfolgend beschriebene
zusätzliche Zeitbedarf für die Durchführung des
Abfallnachweisverfahrens zu beachten.
Zusätzliche oder zeitversetzte Entsorgungsleistungen,
die auf der Nichtbeachtung dieser
Vorgaben beruhen, werden nicht vergütet (insbesondere
Mehraufwendungen für An- und
Abfahrten, Gerät und Personal).

Alle Kosten, die im Zusammenhang mit der Entsorgung
(Verwertung oder Beseitigung) der Abfälle
entstehen, sind mit Ausnahme der SAM-Gebühren und der
Kosten für die vom Auftraggeber
durchzuführende Abfalldeklaration in den dafür
vorgesehenen vertraglichen Einheitspreisen zu
kalkulieren.
Hierzu gehören u. a. auch das entsorgungsgerechte
Zerkleinern, Laden, ggf. erforderliches
Vorbehandeln oder Verpacken und Transportieren des
Abfalls zu der vom Bieter angebotenen
bzw. kalkulierten Verwertungs- oder
Beseitigungsanlage, Beantragen, Erstellen und Einholen
der
erforderlichen Beförderungserlaubnis etc. der im
Leistungsverzeichnis benannten Abfallschlüssel
für die jeweils aufgeführten Materialien.
In die Leistungspositionen für die Entsorgung der Bau-
und Abbruchabfälle sind die Kosten für den
Transport der zu entsorgenden Bau- und Abbruchabfälle
von der Baustelle bis zu der vom Bieter
angebotenen Verwertungs- oder Beseitigungsanlage
einzurechnen.

Bei der Entsorgung von gefährlichem Abfall anfallende
SAM-Gebühren trägt der Auftraggeber
(AG).

Sofern die mit Vertragsabschluss vereinbarte
Verwertungs- oder Beseitigungsanlage für die
Verwertung- oder Beseitigung ausfällt oder Ihre
Eignung nicht nachgewiesen ist, hat der
Auftragnehmer für Ersatz zu sorgen und die
entsprechenden Nachweise, wie beschrieben,
vorzulegen.
Die Vertragspreise bleiben hiervon unberührt.

3. Entsorgung von gefährlichem Abfall

Bei der Entsorgung von gefährlichem Abfall erfolgt die
digitale Abwicklung über die SAM Mainz
bzw. die ZKS durch den Auftraggeber bzw. dessen
Sonderbeauftragte selbst (Antragsstellung,
Entsorgungsnachweise, Begleitscheine,
Übernahmescheine, Führung Abfallregister).

Der Auftragnehmer hat dem Auftraggeber alle notwendige
Unterstützung und Informationen zur
Durchführung der Entsorgung, nach Maßgabe seiner
vertraglichen Verpflichtungen, so rechtzeitig
zur Verfügung zu stellen, dass der Entsorgungsvorgang
im Rahmen der geplanten Bauausführung
ohne Verzögerungen/Behinderungen eingeleitet werden
kann.

Die Erstellung des Entsorgungsnachweises für
gefährliche Abfälle im Rahmen des elektronischen
Abfallnachweisverfahrens hat vom Zeitpunkt des
Vorliegens aller vom Auftragnehmer zu
liefernden Angaben und der Deklarationsanalyse zum zu
entsorgenden Abfall bis zur
Genehmigung durch die SAM Mainz
(Sonderabfallmanagement) einen Zeitbedarf von bis zu 30
Werktagen. Der Auftragnehmer hat diesen Zeitbedarf im
Rahmen seiner Kalkulation und Planung
seines Bauablaufes bzw. im Rahmen der vom Auftraggeber
vorgegebenen zeitlichen Ausführung
(ggfs. Einzelfristen) für die Gesamtmaßnahme zu
berücksichtigen.

Erst nach Vorliegen der behördlichen Genehmigung zur
Entsorgung kann der gefährliche Abfall
vom Auftragnehmer der vertraglichen bzw. von der SAM
zugewiesenen Entsorgungsstelle, je nach
Abfalldeklaration, zugeführt werden.

4. Entsorgung nicht gefährlicher Abfälle

Die anfallenden Abfälle können erst nach Vorliegen
aller Annahme- und
Transportvoraussetzungen entsorgt werden.
Der Auftragnehmer hat dies dem Auftraggeber spätestens
6 Werktage vor Einleiten der
Entsorgung nachzuweisen.

Der Auftragnehmer hat zur internen Dokumentation der
Entsorgung nicht gefährlicher Abfälle für
alle Entsorgungsleistungen, getrennt nach
Abfallschlüssel und vertraglich zugeordneter
Ordnungszahl, interne Entsorgungsnachweisscheine nach
dem beigefügten Muster
"Entsorgungsnachweisschein" zu führen.

Die nach den abfallrechtlichen Bestimmungen zum
Nachweis einer ordnungsgemäßen
Entsorgung erforderlichen Erklärungen/Bestätigungen,
Belege wie Wiege-, Begleit-,
Übernahmescheine, Annahmeerklärungen, die der
Auftragnehmer (als 1. oder 2. Abfallerzeuger)
selbst für seine Nachweisführung der Abfallbehandlung
benötigt, sind dem Auftraggeber
vollständig zur Verfügung zu stellen.
Weiterhin sind lückenlos die
Entsorgungsnachweisscheine vorzulegen.

5. Rechnungsbegleichung zu den Entsorgungsleistungen

Die Vergütung für Entsorgungsleistungen wird erst
fällig, wenn zuvor:

a) die zur ordnungsgemäßen Entsorgung erforderlichen
abfallrechtlichen Nachweise, Erklärungen
/Bestätigungen und Belege wie Liefer-, Wiege-,
Begleit-, Übernahmescheine,
Annahmeerklärungen dem Auftraggeber vom Auftragnehmer
im Original vorgelegt wurden.

b) für die nicht der Nachweisverordnung
unterliegenden, nicht gefährlichen Abfälle, lückenlos
alle
Entsorgungsnachweisscheine" vorgelegt wurden.
c) eine schriftliche Bestätigung der Betreiber der
Verwertungs- oder Beseitigungsanlage vorgelegt
wurde, aus der ersichtlich ist, für welche Menge und
welches angelieferte Material die Kosten der
Abfallverwertung oder Abfallbeseitigung entrichtet
wurden. Die Kosten sind positionsweise gemäß
Leistungsverzeichnis offenzulegen und mit Vorlage der
Rechnungen der jeweiligen Verwertungs-
und Beseitigungsanlage nachzuweisen.
d) Sofern keine Kosten der Abfallverwertung oder
Abfallbeseitigung zu entrichten sind, ist dies für
die jeweilige Menge und das angelieferte Material
durch eine schriftliche Bestätigung des
Betreibers der Verwertungs- oder Beseitigungsanlage
nachzuweisen.

Alle im Zusammenhang mit vor genannten
Vertragsbedingungen zur Entsorgung entstehenden
Kosten sind, sofern sie nicht nachfolgend in
Einzelpositionen gesondert ausgewiesen oder
ausdrücklich vom Auftraggeber übernommen werden, in
die Einheitspreise einzukalkulieren und
werden nicht gesondert vergütet"

0.2.15  Art, Menge, Gewicht der Stoffe und Bauteile,
die vom Auftraggeber beigestellt werden sowie
 Art, Ort (genaue Bezeichnung) und Zeit ihrer Übergabe

 - keine Übergabe von Bauteilen und Stoffen geplant

0.2.16  In welchem Umfang der Aufftraggeber abladen,
lagern und Transport von Stoffen und
 Bauteilen übernimmt oder dafür dem AN Geräte oder
Arbeitskräfte zur Verfügung stellt.

 - keine Übernahme von Leistungen

0.2.17  Leistungen für andere Unternehmer

 - nicht geplant

0.2.18  Mitwirken beim Einstellen von Anlagenteilen
und bei der Inbetriebnahme von Anlagen in
 Zusammenwirken mit anderen Beteiligten, z.B. mit dem
Auftragnehmer für die
 Gebäudeautomation

 - nicht geplant

0.2.19  Benutzung von Teilen der Leistung vor der
Abnahme

 - findet nicht statt

0.2.20  Übertragung der Wartung während der Dauer der
Verjährungsfrist für die Gewährleistungsansprüche für maschinelle und elektrotechnische/
elektronische Anlagen oder Teile davon, bei
 denen die Wartung Einfluss auf die Sicherheit und die
Funktionsfähigkeit hat, durch einen
 besonderen Wartungsvertrag
 sofern ein Wartungsvertrag vorliegt - siehe Formblatt
242 Instandhaltung

 - liegt nicht vor

0.2.21  Abrechnung nach bestimmten Zeichnungen und
Tabellen

 - nachvollziehbares Aufmaß mit kumulierten Rechnungen

0.2.22  Sonstiges

 - Bautagesberichte
  Für die Dauer der Arbeiten sind Bautagesberichte
mit Angaben über die Anzahl der
  Beschäftigten und die Art der Arbeiten zu führen
und der Bauleitung wöchentlich
  vorzulegen.

 - Baustellenbesprechung
  Der Auftragnehmer hat zu den
Baustellenbesprechungen die der Auftraggeber regelmäßig
  durchführt, einen geeigneten bevollmächtigten
Vertreter zu entsenden.
  Die Besprechungen finden jeweils wöchentlich statt.
der Zeitpunkt wird
  gemeinssam festgelegt.

*Hinweis*
Das Bauvorhaben liegt in

  Zum Wehr 5
  53937 Schleiden-Gemünd

Bauherr  :  Stadt Schleiden
 Blankenheimer Straße 2
 53937 Schleiden

Während der Dauer der Baumaßnahme ist besondere
Rücksicht  auf die Nachbarschaft zu nehmen, sowohl
im Baustellenbereich als auch in der Umgebung und der
Baustellenzufahrt.

Die Ver- und Entsorgung der Baustelle kann nur nach
Absprache mit dem Bauherren und der Bauleitung
erfolgen.

Die Zufahrtsstraßen sind von parkenden Baustellen- und
Mitarbeiterfahrzeugen so freizuhalten, dass der
Straßenverkehr nicht behindert wird.
Um einen zügigen Bauablauf zu erreichen, kann es
erforderlich sein, dass zugewiesene Lagerflächen nach
Angabe der Bauleitung kurzfristig geräumt oder verlegt
werden müssen. Soweit erforderlich sind auch
Leistungen in Teilabschnitten zu erbringen.
Erforderliche Maßnahmen sind einzukalkulieren und
werden nicht gesondert vergütet.

Die Straßen und Grundstück sind stets in einem
ordentlichen und sauberen Zustand zu halten. Die
Bauleitung behält sich vor, bei Bedarf ein
Reinigungsfahrzeug einzusetzen, um den v.g. Zustand zu
erreichen. Entstehende Kosten werden entsprechend
weiterberechnet.

Für die gesamte Bauzeit gilt eine besondere
Sorgfaltspflicht in Bezug auf Lärm- und
Staubbelästigung der
Umgebung.

Das grundstück ist ausschließlich über die Straße "Zum
Wehr"vom Marienplatz aus zu erreichen
(B x H Durchfahrt: ca. 8 x 4 m)
Die Baustelleneinrichtung ist mit der Bauleitung
verbindlich festzulegen und für alle erforderlichen
Arbeiten
ohne jegliche Mehrkosten oder Nachforderungen
vorzuhalten.
Arbeitsabläufe und terminliche Zuordnung gemäß Angabe
bzw. Absprache mit der Bauleitung und
Bauzeitenplan, der Vertragsbestandteil wird.

Die Arbeiten im Bestandsbauteil und im Anbauteil
(Neubau) finden gemäß der Bauablaufplanung
zueinander zeitversetzt statt.
Der Arbeitskräfteeinsatz ist entsprechend dem Termin-,
Abschnitts- und Bauzeitenplan einzuplanen.
Anträge bzw. Genehmigungen, die für die Durchführung
der Arbeiten einzuholen sind, sowie die dafür
anfallenden Gebühren sind Sache des Auftragnehmers.

*Hinweis*
BESONDERER TEIL  -  Maler- und Lackierarbeiten

1. Geltungsbereich und Ausführungsgrundlage

Der sachliche Geltungsbereich ergibt sich aus ATV/DIN
18363 - Maler- und Lackierarbeiten - Beschichtungen

Ergänzend sind folgende ATV zu berücksichtigen:

DIN 18364 - Korrosionsschuzarbeiten an Stahlbauten
DIN 18366 - Tapezierarbeiten
DIN 18451 - Gerüstbauarbeiten

Die technische Ausführung ergibt sich aus den
genannten wie aus den im
Folgenden aufgeführten Regelwerken.

Ergänzend zu den in VOB, Teil C aufgeführten Normen
gelten:

DIN 4102 - Brandverhalten von Baustoffen und Bauteilen
DIN 2404 - Kennfarben für Heizungsrohrleitungen
DIN 6173-1 - Farbabmusterungen; Allgemeine
Farbabmusterungsbedingungen
DIN EN 927-1 - Lacke und Anstrichstoffe -
Beschichtungsstoffe und Beschichtungssysteme für
Holz im Außenbereich - Teil 1: Einteilung und Auswahl
DIN EN 971-1 - Lacke und Anstrichstoffe -
Fachausdrücke und Definitionen für
Beschichtungsstoffe - Teil 1: Allgemeine Begriffe
DIN EN ISO 4628 - Beschichtungsstoffe - Beurteilung
von Beschichtungsschäden - Bewertung
der Menge und Größe von Schäden und der Intensität von
gleichmäßigen Veränderungen im
Aussehen (Normenreihe)

Zusätzlich zu beachtende technische Regeln:

Merkblätter Bundesausschuss Farbe und Sachwertschutz:

Merkblatt 2 - Imprägnierungen und Beschichtungen auf
Kalksandstein-Sichtmauerwerk
Merkblatt 3 - Beschichtungen auf nicht maßhaltigen
Außenbauteilen aus Holz
Merkblatt 4 - Zinkstaubbeschichtungen
Merkblatt 5 - Beschichtungen auf Zink und verzinktem
Stahl
Merkblatt 6 - Beschichtungen auf Bauteilen aus
Aluminium
Merkblatt 7 - Prüfrichtlinien für Wandbekleidungen vor
der Verarbeitung
Merkblatt 8 - Innenbeschichtungen, Tapezier- und
Klebearbeiten
auf Betonflächen mit geschlossenem Gefüge
Merkblatt 9 - Beschichtungen auf Außenputzen
Merkblatt 10 - Beschichtungen, Tapezier- und
Klebearbeiten auf Innenputz
Merkblatt 11 - Beschichtungen, Tapezier- und
Klebearbeiten auf Porenbeton
Merkblatt 12.2 - Oberflächenbehandlung von
Gipskartonplatten
Merkblatt 13 -  Beschichtungen auf
Ziegel-Sichtmauerwerk
Merkblatt 14 - Beschichtungen von Platten aus
Faserzement und Asbestzement
Merkblatt 15 - Brandschutzbeschichtungen auf
Holzwerkstoffen und Stahlbauteilen
Merkblatt 16 - Technische Richtlinien für Tapezier-
und earbeiten
Merkblatt 17 - Beschichtungen, Tapezier- und
Klebearbeiten auf Wänden aus Wandbauplatten
aus Gips
Merkblatt 18 - Beschichtungen auf maßhaltigen
Außenbauteilen aus Holz, Fenstern und
Außentüren
Merkblatt 19 - Risse in Außenputzen, Beschichtungen
und Armierung
Merkblatt 19.1 - Risse in unverputztem und verputztem
Mauerwerk, in Gipskartonplatten und
ähnlichen Stoffen auf Unterkonstruktionen; Ursachen
und Bearbeitungsmöglichkeiten
Merkblatt 20 - Beurteilung des Untergrundes für
Beschichtungs- und Tapezierarbeiten,
Maßnahmen zur Beseitigung von Schäden
Merkblatt 20.1 - Beurteilung des Untergrundes für
Putzarbeiten, Maßnahmen zur Beseitigung
von Schäden
Merkblatt 22 - Beschichtungen auf Kunststoff im Hochbau
Merkblatt 24 - Beschichtungen auf pulverlackierten
Bauteilen
Merkblatt 25 - Richtlinien zur Beurteilung von
Farbübereinstimmungen und Farbabweichungen

Güteschutz:
RAL-GZ 841 - Anti-Graffiti - Gütesicherung

Richtlinien des Verbandes der Fenster- und
Fassadenhersteller e.V. (VFF),
insbesondere:
VFF Al.02 - Visuelle Beurteilung von organisch
beschichteten
(lackierten) Oberflächen auf Aluminium
HO.01/A1 - Klassifizierung von Beschichtungen für
Holzfenster
und -Haustüren
VFF HO.03  -  Anforderungen an Beschichtungssysteme von
Holzfenstern und Haustüren
VFF HO.04 - Empfehlungen zur Qualitätssicherung von
Beschichtungssystemen
VFF HO.05 - Richtlinie zur visuellen Beurteilung einer
fertigbehandelten Oberfläche bei Holzfenstern und
-fenstertüren
VFF St.01 - Beschichten von Stahlteilen im Metallbau
VFF St.02 - Visuelle Beurteilung von organisch
beschichteten
(lackierten) Oberflächen auf Stahl

Merkblätter der Wissenschaftlich-Technischen
Arbeitsgemeinschaft für
Bauwerkserhaltung und Denkmalpflege (WTA e.V.):
2-3-92/D  - Bestimmung der Wasserdampfdiffusion von
Beschichtungsstoffen entsprechend DIN 55 945
2-5-97/D - Anti-Graffiti-Systeme
2-8-03/D - Bewertung der Wirksamkeit von
Anti-Graffiti-Systemen (AGS)

2
Angaben zu Stoffen und Bauteilen

Das zu verarbeitende Material muss der jeweiligen
Stoffnorm und ggf. ebenso dem Muster
entsprechen. Die Verarbeitungsrichtlinien der
Hersteller sollen eingehalten werden, dem
Auftraggeber ist auf Verlangen Einsicht in diese zu
gewähren.

Für den Beschichtungsaufbau einschließlich Haftgrund,
Abtönstoffe u. dgl. sollen möglichst
Produkte desselben Herstellers verwendet werden, um
das System als Ganzes zu erhalten. Bei
nicht eindeutigen Produktnamen ist auf Verlangen die
Bindemittelbasis nachzuweisen.

Beschichtungsstoffe, Lösungs- und Verdünnungsmittel
müssen neben den  Aussagen der DIN
18363 bei der Verwendung in Räumen, die überwiegend
dem Aufenthalt von Menschen oder
Tieren dienen, so beschaffen sein, dass keine
Belästigung oder Gesundheitsgefährdung auftritt.

Als Gefahrstoffe nach der GefStoffV oder den TRGS
einzuordnende Beschichtungsstoffe und
Lösungsmittel dürfen grundsätzlich nur in
Originalgebinden auf der Baustele verarbeitet werden.
Ist eine Umfüllung nicht zu vermeiden, müssen die
Behälter wie das Originalgebinde
gekennzeichnet sein. Über den Vertrieb von Reststoffen
kann die Bauleitung einen Nachweis
verlangen.

Nach Abschluss der Arbeiten hat der Auftragnehmer dem
Auftraggeber eine Liste über die
verwendeten Beschichtungsstoffe, gegliedert nach
Verwendungszweck bzw. -ort, Fabrikat,
Hersteller und Chargen-Nummer wegen evtl.
Nachbestellungen zu übergeben.

Als "ölbeständig" ausgeschriebene Beschichtungsstoffe
müssen eine Zulassung für die
Verwendung als Ölauffangwannenbeschichtung besitzen.

Für Dispersionsfarben sind folgende wesentliche
Eigenschaften gefordert:
- ohne organische Lösungsmittel
- ohne giftige Topfkonservierungsmittel
- ohne giftige Fungizide und Algizide
- keine Schadstoffemission an die Umwelt
- keine freiwerdenden KH-Monomeranteile
- keine negative Geruchsbildung
- Wasserdampfdurchlässigkeit
- äquivalente Luftschichtdicke sd </= 0,02m

Bei brandschutztechnischen Forderungen sind die
amtlichen Nachweise (Prüfzeugnis oder
Prüfbescheid oder allgemeine bauaufsichtliche
Zulassung) vorzulegen.

Holzbeschichtungen im Außenbereich mit lasierenden
oder pigmentfreien Beschichtungsstoffen
sollen UV-Strahlen hemmende Bestandteile aufweisen.

3
Angaben zur Ausführung

3.1
Allgemeines
 Falls aus den Planungsunterlagen nicht ausreichend
ersichtlich, hat der Auftragnehmer nach
Auftragserteilung mit dem Auftraggeber rechtzeitig
über vorgesehene Farben und Tönungen im
Detail Rücksprache zu halten.

Durch die Benutzung von Räumen als Unterkunft oder
Baustofflager dürfen die Arbeiten anderer
Gewerke nicht behindert werden.

Die Lagerung feuergefährlicher Stoffe bedarf einer
ausdrücklichen Zustimmung der Bauleitung.

Nach Aufforderung durch den Auftraggeber sind benutzte
Räume innerhalb von drei Werktagen
besenrein zu räumen.

Strahlmittelrückstände sind auch aus dem umliegenden
Verkehrsraum, Poren, Fugen u. dgl.
sowie von den Gerüstböden zu entfernen.

Ergänzend zu Nr. 3.1.1 DIN 18363 hat der Auftragnehmer
Bedenken anzumelden, wenn der
Untergrund mit dem ausgeschriebenen
Reinigungsverfahren nicht für das gewählte
Beschichtungssystem vorbereitet werden kann.

Beschichtungsstoffe und -techniken müssen auf den
Untergrund abgestimmt sein und den zu
erwartenden oder ausgeschriebenen Beanspruchungen
gerecht werden.
Sieht der Auftraggeber in seinem Leistungsverzeichnis
eine für den Untergrund ungeeignete
Beschichtung vor, hat der Auftragnehmer Bedenken
geltend zu machen. Das gilt ergänzend zu
Abschnitt 3.1.1 der DIN 18363.

Die im Leistungsverzeichnis vorgesehene Effektwirkung
der Beschichtung (matt, halbmatt,
seidenglänzend usw.) ist unbedingt einzuhalten.

Glas- und Aluminiumflächen sind bei Verwendung
silikat- bzw. kalkhaltiger Beschichtungsstoffe
durch Abkleben zu schützen.

Wenn möglich, sind vorhandene Dichtungen an Zargen,
Türen, Fenstern u. dgl. vor den
Arbeiten zu entfernen und anschließend wieder
einzubauen, anderenfalls sind sie abzukleben.
Das gilt in gleicher Weise für Beschläge. Bewegliche
Teile sind gangbar zu halten.

Beim Aus- und Einbau von Dichtungen ist zu
gewährleisten (z. B. durch Nummerierung), dass
sie an der ursprünglichen Stelle wieder eingebaut
werden.

Abdeckungen von Schaltern, Steckdosen u. dgl. sind vor
den Arbeiten soweit möglich
abzunehmen, rückseitig zu kennzeichnen, sicher zu
lagern und nach Beendigung der Arbeiten
wieder einzubauen. Können einzelne Bauteile nicht vom
Auftragnehmer ausgebaut werden, ist
die Bauleitung zu informieren, damit diese ggf. den
Ausbau und späteren Einbau durch den
entsprechenden Fachunternehmer ausführen lässt oder
alternativ der Abklebung statt eines
Ausbaus zustimmt.

Mehrfache Beschichtung von Metallen kann von der
Bauleitung in unterschiedlicher Tönung
verlangt werden.

Falls Haustechnik-Leitungen zu beschichten sind, sind
sie farblich entsprechend DIN 2403 -
Kennzeichnung von Rohrleitungen nach dem
Durchflussstoff - und DIN 2404 - Kennfarben für
Heizungsrohrleitungen - zu kennzeichnen.
Ungeachtet dessen sind die Kennzeichnungen von
Leitungen sowie Markierungshinweise vor
Ausführung mit dem Architekten abzusprechen.

Restmaterial ist, sofern es nicht vom Auftraggeber
ausdrücklich übernommen wird, zu
entsorgen. Gleiches gilt für Verpackung, Behälter,
Abdeckmaterial u. dgl. Dabei sind die
einschlägigen Vorschriften über Sonderabfall
einzuhalten. Der Auftraggeber kann einen
entsprechenden Nachweis verlangen.

Lagerfähiges Restmaterial ist dem Auftraggeber für
spätere Reparaturarbeiten zur Verfügung zu
stellen.

Die Vorschriften über Sonderabfall sind einzuhalten.
Der Auftraggeber kann einen
entsprechenden Nachweis verlangen.

Farbreste, auch wenn sie in Bezug auf Umweltschutz
unbedenklich sind, dürfen nicht in die
Entwässerung des Gebäudes bzw. der Außenanlagen
geschüttet werden.

Mit lösemittelhaltigen Abbeizmitteln entfernte
Altanstriche gelten als Sonderabfall im Sinne der
"TA Sonderabfall" und sind entsprechend zu entsorgen.

Fassadenbeschichtungen dürfen nicht bei starker
Sonneneinstrahlung durchgeführt werden.
Erforderlichenfalls ist in Absprache mit der
Bauleitung eine Verschattung durch Planen o. ä.
vorzunehmen.

Korrosionsgefährdete Teile, die nach dem Einbau nicht
mehr zugänglich sind, müssen zuvor
beschichtet werden. Der Auftragnehmer hat diese
Arbeiten nach Aufforderung durch die
Bauleitung vorrangig auszuführen.

Einzelteile aus Holz, wie Scheuerleisten, Ortbretter
u. a., erhalten die Schlussbeschichtung
grundsätzlich erst nach dem Einbau.

3.2
Untergründe und Vorbehandlung

Alle zu beschichtenden Untergründe sind vom
Auftragnehmer auf Eignung gemäß Nr. 3.1.1 DIN
18363, sowie auf nachfolgende Kriterien zu prüfen:
- nicht einwandfrei schließende Fenster und Türen,
sofern sie beschichtet sind
- Bindemittelanreicherungen oder Schalölrückstände bei
Betonflächen
- alkalische Reaktion des Untergrundes
- harzreiches, gerissenes oder astreiches Holz
- ungeeignete Grundanstriche sowie Unterrostungen bei
Stahlbauteilen
- nicht beschichtbarer Untergrund

Falls in der Ausschreibung keine besonderen Angaben
zur Mörtelqualität des Untergrundes
gemacht werden, ist davon auszugehen, dass der
Untergrund für die vorgesehene Beschichtung
geeignet ist.

Oberflächenbeschaffenheit von Decken und Wänden:
Unter dem Begriff "glatt" sind folgende Flächen
einzuordnen:
geglättete und geriebene Putzflächen, glatt
gespachtelte Putzflächen, d.h. Flächen, bei denen
höchstens an vereinzelten Stellen geringfügige
Unebenheiten auftreten, glatte Sichtbetonflächen
und Zementplatten, mit Raufaserpapier tapezierte
Flächen u.ä. Untergründe.

Unter dem Begriff "rau" sind einzuordnen:
Kalk- und Zementputzflächen mit grobem Sandkorn,
ungeputztes, jedoch bündig verfugtes
Ziegel- und Kalksandsteinmauerwerk, schalungsraue
Sichtbetonflächen mit geringen
Schalungsgraten, strukturierte Anstriche, sandgefüllte
Kunststoff-Dispersionsputze u.ä.
Untergründe.

Unter dem Begriff "stark rau" sind einzuordnen:
stark profilierte Oberflächen von Spritzputz,
Wabenputz, Rohbeton, Kunststeinbossen u. ä.
Untergründe.

Klebebänder dürfen die Beschichtungen der
Fensterrahmen und Türzargen nicht nachteilig
beeinflussen. Im Zweifel sind Proben an unsichtbarer
Stelle vorzunehmen.

Absperrmittel dürfen die Wasserdampfdurchlässigkeit
der nachfolgend vorgesehenen
Beschichtungen nicht wesentlich verändern.

In Feuchträumen ist das Ausbessern kleiner Putzschäden
nur mit gipsfreiem Mörtel bzw.
Spachtelmassen vorzunehmen. Noch alkalisch reagierende
Nachputzstellen sind mit Fluat zu
neutralisieren.

Die Verwendung von Abbeizmitteln beinhaltet auch das
gründliche Nachwaschen mit Wasser
(bei alkalischen Mitteln) bzw. entsprechenden
Lösungsmitteln (bei Fluiden). Holzteile müssen
nach alkalischem Abbeizen vor der Weiterbehandlung
trocken sein. Alle Abbeizmittel müssen
frei von FCKW sein.

Bei Beschichtung von Beton ist auf das sichere
Entfernen von
Schalungstrennmittel-Rückständen zu achten. Im Zweifel
ist der Auftraggeber über das
verwendete Trennmittel (reemulgierbar oder nicht, öl-
oder wachshaltig) zu befragen und ggf.
eine Benetzungsprobe durch den Auftragnehmer
durchzuführen.
Bei glattem Sichtbeton sind die Luftporen durch eine
alkalische Spachtelmasse zu schließen.
Zementleim ist zur Vermeidung von Haarrissen zu
entfernen.

Zu beschichtende Putzflächen sind vor der Grundierung
mit einem Messingbesen abzukehren.

Porenbeton ist nur in trockenem Zustand zu
beschichten. Die unmittelbare Beschichtung von
Porenbeton für normale Anforderungen soll mit
Beschichtungsstoffen - innen wie außen - auf
der Basis von Acrylharz-Dispersion erfolgen. Sind
andere Beschichtungen ausgeschrieben,
muss ggf. eine Vorbehandlung erfolgen. Die
Herstellerrichtlinien sowohl des Lieferanten von
Porenbeton als auch die des
Beschichtungsstoff-Herstellers sind in diesem Fall
zwingend zu
beachten. Das gilt entsprechend bei erhöhten
Anforderungen an die Gestaltung, relativer
Luftfeuchtigkeiten von über 70% über längere Zeit und
chemischer Beanspruchung.

Vor dem Überstreichen von Dichtstoffen hat sich der
Auftragnehmer Gewissheit über die
Verträglichkeit der Stoffe zu verschaffen. Werden
vonihm selbst Dichtstoffe verwendet, so sind
sie grundsätzlich nicht zu überstreichen, sondern
farblich entsprechend auszuwählen. Fugen
unbekannter stofflicher Grundlage sollen nicht
überstrichen werden, sie sind vorher abzukleben.

Kunststoffuntergründe sind grundsätzlich
anzuschleifen, abzuwaschen und mit einem Haftmittler
vorzubehandeln. Durch Aufladung angezogener Staub ist
mit entsprechenden Mitteln im
Rahmen der Reinigung zu entfernen.

Weiße maßhaltige Kunststoffbauteile im Außenbereich
(Türen, Fenster) sollen nicht dunkel
beschichtet werden.

Mörtelreste dürfen keinesfalls überstrichen werden,
sie sind vollständig zu entfernen.

Sind Untergründe zu entkalken, so ist dazu die
Verwendung eines speziellen
Kalk-Entfernungsmittels vorgeschrieben.
Im Innenbereich sind bei Holzuntergründen Löcher und
Risse mit einem der Beschichtung
entsprechenden Holzkitt in passendem Farbton
auszufüllen; bei lasierenden Anstrichen ist zuvor
eine Absprache mit der Bauleitung erforderlich.
Letzteres gilt auch bei festgestellten Rissen im
Außenbereich.

Bei der Vorbehandlung von Gipskartonplatten sind
Papieroberflächen und Spachtelflächen zu
behandeln.

Eisenteile in Fenstern, Türen u. dgl. sind bei Lasuren
oder
Kunststoff-Dispersions-Beschichtungen entsprechend
vorzustreichen. Das gilt auch für
nicht-korrosionsgeschützte Verbindungsmittel wie
Nägel, Schrauben u. dgl.

Bei Stahlblech, Walzprofilen u. ä. umfasst das
Reinigen auch das Entfernen einer etwa
vorhandenen Walzhaut sowie von Öl, Fett oder Staub.
Strahlverfahren, auch Flammstrahlen, dürfen nur nach
ausdrücklicher Zustimmung durch den
Auftraggeber angewendet werden.

3.3
Renovierungsarbeiten

Beim Reinigungsabstrahlen von Fassaden mit Wasser sind
ggf. Vorsorgemaßnahmen zu
treffen, dass durch Fugen oder Putzrisse kein Wasser
in die Umfassungswände eindringt. Das
gilt in besonderem Maße für verdecktes Holzfachwerk.

Beim Reinigen von Ziegelfassaden sind diese zunächst
von unten nach oben vorzunässen. Bei
glasierten oder engobierten Oberflächen darf keine
Säure verwendet werden.

Bei schadstoffhaltigen Zusätzen sind die Gerüstlagen
mit Folie so abzudecken, dass das
Wasser über eine Rinne in einen Sammelbehälter
geleitet wird.

Die Haftung neuer Beschichtungen auf alten
Untergründen - auch auf Altbeschichtungen - muss
gewährleistet sein. Im Zweifel sind
Probebeschichtungen vorzunehmen oder Fachberater zu
konsultieren.

Neben der Haftung ist auch die Übereinstimmung der
Wasserdampfdurchlässigkeit zu
beachten.

Beschichtungen auf Dichtungsmassen sind nicht zu
erneuern. Im Schadensfall ist zunächst der
Dichtstoff zu erneuern.  Leim- und Kaseinfarben sind
zu entfernen. Ein Überstreichen ist
unzulässig.

Gerissene Beschichtungen aller Art sind zu entfernen
oder so anzuschleifen, dass Ansätze nicht
sichtbar sind.

Bei Lackierarbeiten, insbesondere von Türen und
Fenstern, muss beim Vorhandensein von
elastischen Dichtungen der Lack weichmacherfest sein.

Saugende, aber überstreichbare Altbeschichtungen sind
vor der weiteren Behandlung stets zu
grundieren. Kreidende Untergründe sind gründlich zu
reinigen; Anschleifen ist zulässig.

Altbeschichtungen auf Polymerisatharzbasis können bei
Zusatz von Lösungsmitteln (Ketone
oder Benzolderivate) zum neuen Beschichtungsstoff ohne
Vorbehandlung überstrichen werden.
Altbeschichtungen sind nur zu beschichten, wenn die
Elastizität des neuen Trockenfilms das
zulässt. Die Herstellerhinweise sind zu beachten.

Alte Silikatfarbenbeschichtungen können mit
Kunststoff-Dispersionsfarben beschichtet werden,
umgekehrt ist das nur zulässig, wenn zuvor nach
Werksvorschrift ein entsprechender
Umwandler eingesetzt wird. In diesem Fall sind
Glasflächen abzukleben.

Schleifstaub von Holz- und Metallanstrichen ist
unmittelbar abzusaugen.

Sofern im Innenbereich auf Holzuntergründen Risse zu
verspachteln sind, sind diese vor
Auftragen der Grundbeschichtung nach ausreichender
Trocknung abzuschleifen. Vor dem
Verspachteln breiter Risse ist der Auftraggeber zu
verständigen, damit eventuell darauf
verzichtet wird. Im Außenbereich sind vollflächige
Spachtelungen auf Holz unzulässig; vor
Fleckspachteln ist Rücksprache mit dem Auftraggeber
erforderlich.

Das Abbrennen von Altbeschichtungen bedarf der
ausdrücklichen Erlaubnis durch die
Bauleitung.

Sind Beschichtungen durch Abbeizen, Abbrennen oder
Abschleifen zu entfernen, so gilt das bis
auf den unbeschichteten Untergrund.

Mögliche Eindringstellen für Regen- oder Kondenswasser
- auch in Kittfalzen - sind vor der
Beschichtung mit geeigneter Spachtelmasse zu schließen.

Sofern im unteren Bereich von Holzfenstern scharfe
Kanten oder Fasen vorhanden sind, sind
diese im Radius von 2 mm abzurunden.

3.4
Brandschutzbeschichtungen

Die verwendeten Stoffe bedürfen einer
bauaufsichtlichen Zulassung oder eines (befristeten)
Prüfbescheides der zuständigen Behörde oder der von
ihr beauftragten Prüfanstalt.

Imprägnierungen und sonstige Beschichtungen von Holz
müssen vor der Beschichtung
durchgeführt werden und auf die
Brandschutzbeschichtung abgestimmt sein.

Dämmschichtbildende Beschichtungsstoffe für Holz
dürfen nur angewendet werden, wenn an
der Verarbeitungsstätte eine gültige Zulassung
(Prüfbescheid) als Kopie vorliegt.

Dabei ist zu beachten:
- Die Dicke des Holzes bzw. Holzwerkstoffes muss mehr
als 12 mm betragen.
- Die Mindestauftragsmenge gemäß Zulassung ist
einzuhalten.
- Die Hölzer sind grundsätzlich allseitig zu
beschichten, wenn das Holz nicht vollflächig auf
massiven, mineralischen Untergründen befestigt ist.

Der zu beschichtende Untergrund muss tragfähig, frei
von Staub, Öl, Fett und anderen
Verunreinigungen sein. Stark saugende Flächen sind mit
einem Grundbeschichtungsstoff nach
Angaben des Herstellers des Brandschutzmittels zu
behandeln. Glatte Oberflächen sind durch
Anschleifen aufzurauen. Alte Beschichtungen sind im
allgemeinen zu entfernen.

Die Anzahl der aufzutragenden Beschichtungen ist aus
den Merkblättern der Hersteller zu
ersehen.

Beschichtungen mit wasserverdünnbaren
dämmschichtbildenden
Kunstharzbeschichtungsstoffen dürfen bei Temperaturen
der Luft und des Untergrundes unter 5
°C nicht mehr durchgeführt werden, die relative
Luftfeuchtigkeit darf 70 % nicht übersteigen.

Bei der Beschichtung von Stahlprofilen ist in der
Ausschreibung das Verhältnis von Umfang zur
Querschnittsfläche (U/A-Verhältnis) angegeben. Es ist
Sache des Auftragnehmers, die dafür
erforderliche Schichtdicke gemäß Herstellervorschrift
oder Zulassung zu ermitteln.

Die dämmschichtbildenden Brandschutzbeschichtungen
sind für Stahlbauteile (Träger, Stützen
und Fachwerkstäbe), die feuerhemmend F 30 oder F 60
nach DIN 4102 Teil 2 beschichtet
werden sollen, von Bedeutung. Die Einhaltung der
Prüfungsanforderungen ist von dem
Hersteller durch regelmäßige Eigen- und
Fremdüberwachung nach DIN 18200 nachzuweisen,
ebenso ob das Beschichtungssystem für offene und auch
für geschlossene Stahlprofile geprüft
ist und bis zu welchen U/A-Werten die Produkte mit
welchen Schichtdicken eingesetzt werden
dürfen.

Das Beschichtungssystem muss für den jeweiligen
Einsatzort (innen und/oder außen)
zugelassen sein. Systeme, die im Inneren
Feuchtigkeitseinwirkungen oder chemisch stark
wirkenden Medien ausgesetzt sind, müssen für innen und
außen zugelassen sein.

Die Korrosionsschutzbeschichtung muss mit den
Beschichtungsstoffen verträglich sein und darf
bei Wärmeeinwirkung nicht ablaufen. Werden andere
Beschichtungsstoffe als
Grundbeschichtung verwendet oder liegt bereits eine
Altbeschichtung vor, so ist die
Verträglichkeit und Eignung anhand entsprechender
Prüfungen nachzuweisen.

Hier ist zu beachten:
1.
Die Grundbeschichtung muss den
Korrosionsschutzanforderungen entsprechen; es gelten
die
für den Stahlbau gültigen Richtlinien und Normen.
2.
Die vorhandene Schichtdicke darf 250 µm nicht
überschreiten (einschließlich evtl. vorhandener
Verzinkung).
3.
Die vorhandene Beschichtung muss eine gute Haftung zum
Untergrund haben; ein Gitterschnitt
nach DIN EN ISO 2409 ist durchzuführen.
4.
Die Beflammungsprobe mit einem Bunsenbrenner muss über
ca. 5 Minuten ergeben, dass die
vorhandene Beschichtung sich nicht vom Untergrund löst
oder durch Wärmeeinwirkung abläuft.
Es muss sichergestellt sein, dass der Brandschutz auch
unter höchsten Temperaturbelastungen
funktionsfähig bleibt.

Vom Auftragnehmer ist als Nebenleistung an der
beschichteten Konstruktion ein (ggf. mehrfach
ein) Schild an auffälliger Stelle anzubringen, welches
aufweist:
- Zulassungsnummer und Aussteller
- Ausführungsdatum
- Name und Anschrift der Firma des Auftragnehmers
- Anzahl der Schichten
- Gesamtdicke der Trockenschicht
- Art der Schlussbeschichtung
- Datum der nächsten Prüfung
- Warnhinweis vor Aufbringen artfremder Beschichtungen

4
Preisinhalte

Zusätzlich zu Nr. 4.1  DIN 18363 gelten als
Nebenleistung:

- chutzmaßnahmen für den Personenverkehr durch
Hinweisschilder oder Absperrungen im
gewerksüblichen Umfang, Fußgängerüberwege aus Bohlen
für nicht begehbare Flächen.
-
Das Weiterrücken fahrbarer Gerüste im Zuge des
Arbeitsfortschritts für eigene und fremde
Gerüste, sofern das ohne Auf- und Abbau und lediglich
durch erneute Abstützung möglich und
zulässig ist.
- Das Sichern von Außenwandbeschichtungen gegen
Verschmutzung durch Spritzwasser von
den Gerüsten.
- Bei Brandschutzbeschichtungen das Messen der
Stahltemperatur (> 5 °C) und der relativen
Luftfeuchtigkeit (< 80 %).

Ist Schleifen und Spachteln vorgesehen, so bleibt die
Anzahl der Schleifgänge und
Spachtelaufträge sowie die Wahl der richtigen Körnung
dem Auftragnehmer überlassen und ist
auf die vorgesehene Beschichtung einzustellen.

Als Besondere Leistungen gelten in Erweiterung von Nr.
4.2 DIN 18363:
- Das Beiarbeiten schadhafter Holzteile mit spezieller
Füllmasse (soweit technisch noch
möglich).
- Das Abrunden von scharfen und gefasten Kanten bei
Fenstern und Türen im Außenbereich.
- Das Beischleifen und Beispachteln an Übergängen zur
Altbeschichtung.
- Das Verkitten von Fugen an Deckleisten, Übergängen
von Füllung und Rahmen bei Türen und
dgl.
- Das Ausbessern von Kittfasen.
- Der Voranstrich hinter Heizkörpern in Kleinflächen
bis zur Größe der Heizkörper.
- Sonderbehandlung der Witterungsseite von Fassaden.
- Sonderbehandlung von Beschlägen und Befestigungen
sowie Formstücken.
- Markierungen und Beschriftungen.
- Beschichtungen für besondere Beanspruchungen.
- Fugenabdichtungen.
- Besondere Maßnahmen bei Beschichtungen im
Außenbereich, wenn die Temperaturen unter
5° und über 30°C liegen.

2.5
Abrechnungshinweise

Flächen mit besonderer Profilierung sind gesondert zu
erfassen.

Nr. 5.1.4 DIN 18363 ist so zu verstehen, dass sich das
"zusammenhängend" auf den
Zusammenhang unterschiedlicher Bauteile bezieht (z.B.
Fensteröffnung über einer Nische),
nicht für den Zusammenhang von Öffnungen
untereinander. So ist z.B. eine gemeinsame
Öffnung von Tür und Fenster bei Balkonen oder ein
Eckfenster als eine Öffnung zu betrachten.

Brüstungen in ausgefachten Skelettbauten gelten nicht
als Nische, sondern als Wandteil.

Die Beschichtung von Zäunen, Geländern, Gittern u.ä.
umfasst auch ohne besondere
Erwähnung auch die Beschichtung von Befestigungen,
Stützen, Handläufen u. dgl..

2.6
Sonstige Angaben zur Bauausführung

Der Auftragnehmer hat dafür Sorge zu tragen, dass
während der Ausführung seiner Leistungen
immer mindestens ein fließend deutsch sprechender
Mitarbeiter seiner Firma auf der Baustelle
anwesend ist.

Zu den auf der Baustelle vorzuhaltenden
Ausführungsunterlagen zählt neben den
Ausführungsplänen auch eine Ausfertigung der
Leistungsbeschreibung.

*Hinweis*
"Die Gefährdungsbeurteilung ist das zentrale Element
im betrieblichen
Arbeitsschutz. Sie ist die Grundlage für ein
systematisches und erfolgreiches
Sicherheits- und Gesundheitsmanagement. Nach dem
Arbeitsschutzgesetz
(ArbSchG §5) und der Unfallverhütungsvorschrift
"Grundsätze der Prävention"
(DGUV Vorschrift 1) sind alle Arbeitgeber - unabhängig
von der Anzahl der
Mitarbeiterinnen und Mitarbeiter - dazu verpflichtet,
eine
Gefährdungsbeurteilung für Ihr Gewerk durchzuführen.
Vor Aufnahme der Arbeiten ist eine auf die Baumaßnahme
bezogene
Gefährdungsbeurteilung beim Auftraggeber einzureichen."

"Soweit in der Leistungsbeschreibung auf technische
Spezifikationen, z.B.
nationale Normen, mit denen Europäische Normen
umgesetzt werden,
europäische technische Zulassungen, gemeinsame
technische
Spezifikationen, internationale Normen, Bezug genommen
wird, werden auch
ohne den ausdrücklichen Zusatz: ,oder gleichwertig'
immer gleichwertige
technische Spezifikationen in Bezug genommen"

### Titel 10 Baustelleneinrichtung

**10.1 Baustelleneinrichtung.**
Einrichten, Vorhalten über die vereinbarte
Leistungszeit sowie
Räumen der Baustelle für alle in der
Leistungsbeschreibung
aufgeführten Arbeiten des Auftragsnehmers.

Alle für die Durchführung der nach beschriebenen
Leistungen
erforderlichen Werkzeuge, Maschinen, Lager- und
Arbeitsplätze, Aufzüge und Hebezeuge sind aufzustellen
bzw.
einzurichten und nach Fertigstellung der Arbeiten bzw.
auf
Anweisung der Bauleitung wieder zu räumen.
Sämtliche, gemäß der einschlägigen Vorschriften der
Berufsgenossenschaft bzw. nach Angaben der SigeKos
erforderliche Sicherheitsein- und vorrichtungen sind
in diese
Positon einzukalkulieren.
Menge: 1,000 psch

**10.2 Aufbauen fahrbares Gerüst 2kN/m2 1Lage H 2m**
STLB-Bau 2024-04 001
Aufbauen fahrbares Gerüst,
Systemgerüst DIN EN 12810-1, Lastklasse 3 (2 kN/m2),
eine
genutzte Gerüstlage, Höhe der obersten Gerüstlage 2 m,
im
Gebäude, Standsicherheitsnachweis wird gesondert
vergütet.
Menge: 2,000 St

**10.3 Umsetzen fahrbares Gerüst 2kN/m2 1Lage H 2m**
STLB-Bau 2024-04 001
Umsetzen fahrbares Gerüst,
Systemgerüst DIN EN 12810-1, Lastklasse 3 (2 kN/m2),
eine
genutzte Gerüstlage, Höhe der obersten Gerüstlage 2 m,
im
Gebäude, Standsicherheitsnachweis wird gesondert
vergütet,
Länge des waagerechten Transportweges im Mittel bis 25
m.
Menge: 2,000 St

**10.4 Abbauen fahrbares Gerüst 2kN/m2 1Lage H 2m**
STLB-Bau 2024-04 001
Abbauen fahrbares Gerüst,
Systemgerüst DIN EN 12810-1, Lastklasse 3 (2 kN/m2),
eine
genutzte Gerüstlage, Höhe der obersten Gerüstlage 2 m,
im
Gebäude, Standsicherheitsnachweis wird gesondert
vergütet.
Menge: 2,000 St

**10.5 Aufbauen fahrbares Gerüst Stahlrohr 1,5kN/m2 Abst. 2m 3Lagen H 6m**
STLB-Bau 2025-04 001
Aufbauen fahrbares Gerüst,
Stahlrohrkupplungsgerüst DIN 4420-3, Lastklasse 2 (1,5
kN/m2), Höhenabstand der Gerüstlagen 2 m, 3 genutzte
Gerüstlagen, Höhe der obersten Gerüstlage 6 m,
Höhenunterschied von Baugrund zur Standfläche des
Gerüsts
in m '
bis 5,5 m'

im Gebäude, Gerüstlagen mit allseitigem Seitenschutz,
Ausführung gemäß Einzelbeschreibung,
Einzelbeschreibungs-Nr '
Rollgeüst für Beschichtungsarbeiten an schräger Decke
im
Raum 1.03 ( OG, Bewegungsraum)'
.
Menge: 1,000 St

**10.6 Abbauen fahrbares Gerüst Stahlrohr 1,5kN/m2 Abst. 2m 3Lagen H 6m**
STLB-Bau 2025-04 001
Abbauen fahrbares Gerüst,
Stahlrohrkupplungsgerüst DIN 4420-3, Lastklasse 2 (1,5
kN/m2), Höhenabstand der Gerüstlagen 2 m, 3 genutzte
Gerüstlagen, Höhe der obersten Gerüstlage 6 m,
Höhenunterschied von Baugrund zur Standfläche des
Gerüsts
in m '
bis 5,5 m'

im Gebäude, Gerüstlagen mit allseitigem Seitenschutz,
Ausführung gemäß Einzelbeschreibung,
Einzelbeschreibungs-Nr '
Rollgeüst für Beschichtungsarbeiten an schräger Decke
im
Raum 1.03 ( OG, Bewegungsraum)'
.
Menge: 1,000 St

**10.7 Aufbauen längenorientiert Standgerüst Arbeits-Schutzgerüst 2kN/m2 SW06 H1 L 13,6 m H 5 m**
STLB-Bau 2024-04 001
Aufbauen längenorientiertes Standgerüst,
Fassadengerüst DIN
EN 12810-1, als Arbeits- und Schutzgerüst DIN EN
12811-1,
Gerüstergänzungen werden gesondert vergütet,
Lastklasse 3 (2
kN/m2), Breitenklasse SW06, Höhenklasse H 1, alle
Gerüstlagen genutzt, verankern, regelmäßiges
Ankerraster
nicht möglich, Standsicherheitsnachweis wird gesondert
vergütet, Herstellung der Standsicherheit wird
gesondert
vergütet, Befestigung in der Tragkonstruktion der
Fassade aus
Stahlbeton, Einrüstung für Putzarbeiten, an senkrechten
Bauwerksinnenflächen, mit Vor- und Rücksprüngen,
aufstellen
auf Treppen, Höhe der obersten Gerüstlage 5 m,
Standfläche
abgetreppt, direkt belastbar, Ausführung gemäß
Einzelbeschreibung,
Einzelbeschreibungs-Nr '
Einrüstung Treppenhaus für Spachteln / Beschichten der
Wände. Grundfläche Treppenraum: B.: 3,04 m, L.: 4,20
m, 2
Treppenläufe: B.: jew. 1,30 m, Zwischenpodest auf +
1,90m ü.
OK RFB. Bereiche vor Treppenläufen: EG + OG, jew.
1,77m x
3,05 m, Höhen ab OK RFB: EG: 3,55m, OG: 3,35 m'

Länge Gerüst/-bauteil '13,6' m,
Höhe Gerüst/-bauteil '5' m.
Menge: 18,000 m2

**10.8 Aufbauen Belagverbreiterung außenseitig B bis 0,25m**
STLB-Bau 2025-04 001
Aufbauen Belagverbreiterung außenseitig,
für Standgerüste, längenorientiert, Konsolbreite bis
0,25 m,
Ausführung gemäß Einzelbeschreibung,
Einzelbeschreibungs-Nr '
Belagverbreiterung auf oberster Gerüstlage für
Spachteln /
Beschichten Decken im Treppenhaus.
Zu verbreiternde Fläche: ca. 40 m²'
.
Menge: 18,000 m2

**10.9 Abbauen Belagverbreiterung außenseitig B bis 0,25m**
STLB-Bau 2025-04 001
Abbauen Belagverbreiterung außenseitig,
für Standgerüste, längenorientiert, Konsolbreite bis
0,25 m,
Ausführung gemäß Einzelbeschreibung,
Einzelbeschreibungs-Nr '
Belagverbreiterung auf oberster Gerüstlage für
Spachteln /
Beschichten Decken im Treppenhaus.
Zu verbreiternde Fläche: ca. 40 m²'
.
Menge: 18,000 m2

**10.10 Abbauen längenorientiert Standgerüst Arbeits-Schutzgerüst 2kN/m2 SW06 H1 L 13,6 m H 5 m**
STLB-Bau 2024-04 001
Abbauen längenorientiertes Standgerüst, Fassadengerüst
DIN
EN 12810-1, als Arbeits- und Schutzgerüst DIN EN
12811-1,
Gerüstergänzungen werden gesondert vergütet,
Lastklasse 3 (2
kN/m2), Breitenklasse SW06, Höhenklasse H 1, alle
Gerüstlagen genutzt, an senkrechten
Bauwerksinnenflächen,
mit Vor- und Rücksprüngen, Höhe der obersten
Gerüstlage 5 m,
direkt belastbar, Ausführung gemäß Einzelbeschreibung,
Einzelbeschreibungs-Nr '
Abbau Gerüst im Treppenhaus zu Vorposition.'

Länge Gerüst/-bauteil '13,6' m,
Höhe Gerüst/-bauteil '5' m.
Menge: 18,000 m2

*Hinweis*

**10.11 Schutzabdeck. Bodenfläche**
Schutzabdeckung der Bodenfläche,
Abdeckung aus foliertem Vlies, Dicke 0,3 mm,
herstellen und beseitigen.
Menge: 978,000 m²

**10.12 Schutzabdeck. Bauteile**
Bauteile, welche sich unmittelbar in
direktem Kontakt
(z.B. Fenster-, Türelemente, ÚV
Elektro, Heizung,Treppenstufen, etc.)
mit den auszuführenden Arbeiten
befinden, zum Schutz mit geeigneter
Folie abkleben oder staubdicht
abdecken, inkl. Beseitigung der
Abdeckmaterialien (einschl.
Gebühren) nach Beendigung
der Malerarbeiten.
Befestigung der Folien und
Schutzmaterialien etc. mit
Klebebändern, welche sich absolut
rückstandslos ablösen
lassen und nicht färbend auf den
Untergrund wirken.

Abdeckung aus Folie, Dicke 0,3 mm,
herstellen und beseitigen.
Menge: 379,804 m²

### Titel 20 Malerarbeiten Innenbereich

*Hinweis*
Wände sind neu verputzt daher ist die
teilweise

**20.1 Sinterschichten und Trennschichten (Gipsputz)**
Sinterschichten und Trennschichten
durch ganzflächiges Schleifen
entfernen, kleinere Schadstellen
spachteln und nachschleifen.
Menge: 778,000 m²

**20.2 Putzfehlstellen ausbessern Wand Putz**
STLB-Bau 2025-04 034
Putzfehlstellen ausbessern, für Beschichtungsarbeiten,
an
Wand mit Putz, innen, vorh. Qualitätsstufe Oberfläche
Q2,
Gips-Putzmörtel, geglättet, Ausführung in nicht
zusammenhängenden Teilflächen, Größe über 5 bis 10 %
der
Gesamtfläche, Arbeitshöhe der zu bearbeitenden oder zu
bekleidenden Fläche bis 3,5 m über der Standfläche des
hierfür
erforderlichen Gerüstes.
Menge: 50,000 m2

**20.3 Unebenheiten ausgleichen Wand Putz**
STLB-Bau 2025-04 034
Unebenheiten ausgleichen, an Wand mit Putz, innen,
vorh.
Qualitätsstufe Oberfläche Q2, Kalk-Putzmörtel,
gerieben,
Arbeitshöhe der zu bearbeitenden oder zu bekleidenden
Fläche
bis 3,5 m über der Standfläche des hierfür
erforderlichen
Gerüstes, Ausführung gemäß Einzelbeschreibung,
Einzelbeschreibungs-Nr '
Oberputz Wandflächen Innendämmung Kalziumsilikat Räume
1.05, 1.06, 1.07'
.
Menge: 42,000 m2

**20.4 Unebenheiten ausgleichen Wand Putz 0,5-1m2**
STLB-Bau 2024-10 034
Unebenheiten ausgleichen, an Wand
mit Putz, innen, vorh. Qualitätsstufe
Oberfläche Q2, Gips-Putzmörtel,
geglättet, Ausführung in Einzelflächen,
Fläche über 0,5 bis 1 m2, Arbeitshöhe
der zu bearbeitenden oder zu
bekleidenden Fläche bis 3,5 m über
der Standfläche des hierfür
erforderlichen Gerüstes.
Menge: 1,000 St

**20.5 Biozides Vorbehandeln Wand Gipsplatte**
STLB-Bau 2025-04 034
Biozides Vorbehandeln, für Beschichtungsarbeiten, an
Wand
aus Gipsplatten, innen, vorh. Qualitätsstufe
Oberfläche Q2,
Ausführung in nicht zusammenhängenden Teilflächen,
Größe
über 15 bis 20 % der Gesamtfläche, Ausführung gemäß
Einzelbeschreibung,
Einzelbeschreibungs-Nr '
Imprägnierung ggf. als Tränkung der GK-Wandoberflächen
im
EG, Bodenanschlussbereich mit Biozid zur Unterdrückung
von
Pilzbildungen
In die Preisbildung sind 20 % der angegebenen
Gesamtfläche
einzukalkulieren..
Höhe der Imprägnierung: bis ca. 50 cm am
Bodenanschluss.'
.
Menge: 327,000 m2

**20.6 Aluminiumwinkelprofil als Eckschutz anbringen**
Alu-Eckschutzschiene als
Vorbereitung für die vorgesehene
Spachtelung der Flächen auf die
Außenecken anbringen und vollflächig
anspachteln.
Menge: 391,000 m

**20.7 Wand innen Putz Gipsspachtel 2x spachteln**
STLB-Bau 2025-04 034
Wand innen, mit Putz, Gips-Putzmörtel, geglättet, mit
Hydrat-Spachtelmasse (Gipsspachtelmasse) 2-mal
spachteln,
ganzflächig, Arbeitshöhe der zu bearbeitenden oder zu
bekleidenden Fläche bis 3,5 m über der Standfläche des
hierfür
erforderlichen Gerüstes, Ausführung gemäß
Einzelbeschreibung,
Einzelbeschreibungs-Nr '
Oberflächenqualität Q3'
.
Menge: 778,000 m2

**20.8 Leibung innen Putz B 30 cm Dispersions-Spachtelmasse 1x spachteln**
STLB-Bau 2025-04 034
Leibung innen, mit Putz, gefilzt,
Breite Leibung '30' cm, mit Dispersionsspachtelmasse
einmal
spachteln, ganzflächig, Arbeitshöhe der zu
bearbeitenden oder
zu bekleidenden Fläche bis 3,5 m über der Standfläche
des
hierfür erforderlichen Gerüstes, Ausführung gemäß
Einzelbeschreibung,
Einzelbeschreibungs-Nr '
Oberflächenqualität Q 3'
.
Menge: 84,000 m

**20.9 Leibung innen Putz B 17 cm Dispersions-Spachtelmasse 1x spachteln**
STLB-Bau 2025-04 034
Leibung innen, mit Putz, gefilzt,
Breite Leibung '17' cm, mit Dispersionsspachtelmasse
einmal
spachteln, ganzflächig, Arbeitshöhe der zu
bearbeitenden oder
zu bekleidenden Fläche bis 3,5 m über der Standfläche
des
hierfür erforderlichen Gerüstes, Ausführung gemäß
Einzelbeschreibung,
Einzelbeschreibungs-Nr '
Oberflächenqualität Q 3'
.
Menge: 267,000 m

**20.10 Leibung innen Putz B 14 cm Dispersions-Spachtelmasse spachteln Q3**
STLB-Bau 2025-04 034
Leibung innen, mit Putz, Gips-Putzmörtel, geglättet,
Breite Leibung '14' cm, mit Dispersionsspachtelmasse
spachteln, Spachtelung Qualitätsstufe Q3, ganzflächig,
Arbeitshöhe der zu bearbeitenden oder zu bekleidenden
Fläche
bis 3,5 m über der Standfläche des hierfür
erforderlichen
Gerüstes, Ausführung gemäß Einzelbeschreibung,
Einzelbeschreibungs-Nr '
Leibungen und Stürze Innentüren, Innenfenster'
.
Menge: 36,000 m

**20.11 Erstbesch Wand Putz Dispersionsfarbe-GBS Dispersionsfarbe Dispersionsfarbe**
*** Bezugsbeschreibung
STLB-Bau 2025-04 034
Erstbeschichtung an Wand, innen, Untergrund Putz, vorh.
Qualitätsstufe Oberfläche Q2, Gips-Putzmörtel,
Grundbeschichtung für Dispersionsfarbe, wasserbasiert,
haftvermittelnd,
Zwischenbeschichtung aus Dispersionsfarbe,
wasserbasiert,
Schlussbeschichtung aus Dispersionsfarbe,
wasserbasiert,
lösemittelfrei, matt DIN EN 13300, Glanzgrad G3,
deckend,
hellgetönt,
Farbton '
weiß annährend RAL 9010'

Hersteller und Typ '
....................................................'
vom Bieter einzutragen,
Arbeitshöhe der zu bearbeitenden oder zu bekleidenden
Fläche
bis 3,5 m über der Standfläche des hierfür
erforderlichen
Gerüstes, Ausführung gemäß Einzelbeschreibung,
Einzelbeschreibungs-Nr '
Dispersionsfarbe, lösemittel- und weichmacherfrei,
wasserdampfdiffusionsfähig
Nassabriebbeständigkeit: Klasse I, nach DIN EN 13300
emissions- und schadstoffarm und
konserverungsmittelfrei
Zertifiziert durch Blauer Engel und ELFplus
Diffusionsfähigkeit: sd-Wert kleiner 0,1m,
nach DIN EN 13300'
.
Menge: 778,000 m2

**20.12 Wand innen Gipspl. Gipsspachtel spachteln Q3**
STLB-Bau 2025-04 034
Wand innen, aus Gipsplatten, mit Hydrat-Spachtelmasse
(Gipsspachtelmasse) spachteln, Spachtelung
Qualitätsstufe Q3,
ganzflächig, Arbeitshöhe der zu bearbeitenden oder zu
bekleidenden Fläche bis 3,5 m über der Standfläche des
hierfür
erforderlichen Gerüstes, Ausführung gemäß
Einzelbeschreibung,
Einzelbeschreibungs-Nr '
Wandoberflächen GK-Wände und Vorsatzschalen'
.
Menge: 745,000 m2

**20.13 Flächenarmierung Vlieseinlage Glasfaser Fugenrisse Armierungsmasse dispersionsgeb GK-Wand**
STLB-Bau 2025-04 037
Flächenarmierung mit Vlieseinlage aus Glasfaser, 120
g/m2,
Untergrund mit Fugenrissen, Armierungsmasse
dispersionsgebunden, an Wänden, innen, aus grundierten
Gipsplatten, Oberfläche glatt, vorh. Spachtelung
Qualitätsstufe
Q2, Arbeitshöhe der zu bearbeitenden oder zu
bekleidenden
Fläche bis 3,5 m über der Standfläche des hierfür
erforderlichen
Gerüstes.
Menge: 745,000 m2

**20.14 Erstbesch Wand Gipsplatte Dispersionsfarbe-GBS Dispersionsfarbe Dispersionsfarbe**
*** wie Position 20.11
Erstbeschichtung an Wand, innen,
Untergrund Gipsplatten, vorh.
Qualitätsstufe Oberfläche Q2,
Menge: 745,000 m2

**20.15 Mehrpreis f. hellgetonte Beschichtung**
*** wie Position 20.11
Zulagepreis für die Ausführung im hell
getönten Farbton (Hellbezugswert
>65).
Menge: 750,000 m²

**20.16 Mehrpreis f. mittelgetonte Beschichtung**
*** wie Position 20.11
Zulagepreis für die Ausführung im
mittel getönten Farbton
(Hellbezugswert >/= 25 und </= 65).
Menge: 150,000 m²

**20.17 Erstbesch Leibung Putz B 30 cm Dispersionsfarbe-GBS Dispersionsfarbe**
STLB-Bau 2025-04 034
Erstbeschichtung an Leibung, innen, Untergrund Putz,
vorh.
Qualitätsstufe Oberfläche Q3, Gips-Putzmörtel,
Breite Leibung '30' cm,
Grundbeschichtung für Dispersionsfarbe, pigmentiert,
haftvermittelnd,
Schlussbeschichtung aus Dispersionsfarbe,
wasserbasiert,
lösemittelfrei, matt DIN EN 13300, Glanzgrad G3,
deckend,
hellgetönt, Arbeitshöhe der zu bearbeitenden oder zu
bekleidenden Fläche bis 3,5 m über der Standfläche des
hierfür
erforderlichen Gerüstes.
Menge: 84,000 m

**20.18 Erstbesch Leibung Putz B 17 cm Dispersionsfarbe-GBS Dispersionsfarbe**
STLB-Bau 2025-04 034
Erstbeschichtung an Leibung, innen, Untergrund Putz,
vorh.
Qualitätsstufe Oberfläche Q3, Gips-Putzmörtel,
Breite Leibung '17' cm,
Grundbeschichtung für Dispersionsfarbe, pigmentiert,
haftvermittelnd,
Schlussbeschichtung aus Dispersionsfarbe,
wasserbasiert,
lösemittelfrei, matt DIN EN 13300, Glanzgrad G3,
deckend,
hellgetönt, Arbeitshöhe der zu bearbeitenden oder zu
bekleidenden Fläche bis 3,5 m über der Standfläche des
hierfür
erforderlichen Gerüstes.
Menge: 267,000 m

**20.19 Erstbesch Leibung Putz B 14 cm Dispersionsfarbe-GBS Dispersionsfarbe**
STLB-Bau 2025-04 034
Erstbeschichtung an Leibung, innen, Untergrund Putz,
vorh.
Qualitätsstufe Oberfläche Q3, Gips-Putzmörtel,
Breite Leibung '14' cm,
Grundbeschichtung für Dispersionsfarbe, pigmentiert,
haftvermittelnd,
Schlussbeschichtung aus Dispersionsfarbe,
wasserbasiert,
lösemittelfrei, matt DIN EN 13300, Glanzgrad G3,
deckend,
hellgetönt, Arbeitshöhe der zu bearbeitenden oder zu
bekleidenden Fläche bis 3,5 m über der Standfläche des
hierfür
erforderlichen Gerüstes, Ausführung gemäß
Einzelbeschreibung,
Einzelbeschreibungs-Nr '
Leibungen und Stürze Innetüren und Innefenster'
.
Menge: 36,000 m

*Hinweis*

**20.20 Fugen in Betondecken fachgerecht spachteln**
Fugen in Betondecken fachgerecht spachteln.

Höhe der Deckenflächen von 2,50m bis 6,00 m
(Luftraumbereich Treppenhaus),
Gerüst wird gesondert vergütet.
Menge: 10,000 m

**20.21 Sinterschichten und Trennschichten**
Sinterschichten und Trennschichten durch ganzflächiges
Schleifen entfernen, kleinere Schadstellen spachteln
und
nachschleifen.
Arbeitshöhe der zu bearbeitenden oder zu bekleidenden
Fläche
bis 5,5 m über der Standfläche des hierfür
erforderlichen
Gerüstes, Gerüst wird gesondert vergütet.
Menge: 47,000 m²

**20.22 Decke innen Beton Dispersions-Spachtelmasse spachteln Q2**
STLB-Bau 2024-10 034
Decke innen, aus Beton, Oberfläche
glatt, mit Dispersionsspachtelmasse
spachteln, Spachtelung Qualitätsstufe
Q2, ganzflächig, Arbeitshöhe der zu
bearbeitenden oder zu bekleidenden
Fläche bis 5,5 m über der Standfläche
des hierfür erforderlichen Gerüstes,
Gerüst wird gesondert vergütet.
Menge: 48,000 m2

**20.23 Erstbesch Decke Beton Dispersionsfarbe-GBS Dispersionsfarbe Dispersionsfarbe**
STLB-Bau 2025-04 034
Erstbeschichtung an Decke, innen, Untergrund Beton,
gespachtelt,
Grundbeschichtung für Dispersionsfarbe, wasserbasiert,
haftvermittelnd,
Zwischenbeschichtung aus Dispersionsfarbe,
wasserbasiert,
Schlussbeschichtung aus Dispersionsfarbe,
wasserbasiert,
lösemittelfrei, matt DIN EN 13300, Glanzgrad G3,
deckend,
hellgetönt,
Farbton '
weiß annährend RAL 9010'

Arbeitshöhe der zu bearbeitenden oder zu bekleidenden
Fläche
bis 5,5 m über der Standfläche des hierfür
erforderlichen
Gerüstes, Gerüst wird gesondert vergütet, Ausführung
gemäß
Einzelbeschreibung,
Einzelbeschreibungs-Nr '
Decke im Treppenhaus und Treppenuntersichten
Dispersionsfarbe, lösemittel- und weichmacherfrei,
wasserdampfdiffusionsfähig
Nassabriebbeständigkeit: Klasse I, nach DIN EN 13300
emissions- und schadstoffarm und
konserverungsmittelfrei
Zertifiziert durch Blauer Engel und ELFplus
Diffusionsfähigkeit: sd-Wert kleiner 0,1m,
nach DIN EN 13300'
.
Menge: 84,000 m2

**20.24 Erstbesch Decke Gipsplatte Dispersionsfarbe-GBS Dispersionsfarbe Dispersionsfarbe**
*** Bezugsbeschreibung
STLB-Bau 2025-04 034
Erstbeschichtung an Decke, innen, schräg, Untergrund
Gipsplatten, vorh. Qualitätsstufe Oberfläche Q2, glatt,
Grundbeschichtung für Dispersionsfarbe, wasserbasiert,
haftvermittelnd,
Zwischenbeschichtung aus Dispersionsfarbe,
wasserbasiert,
Schlussbeschichtung aus Dispersionsfarbe,
wasserbasiert,
lösemittelfrei, matt DIN EN 13300, Glanzgrad G3,
deckend,
hellgetönt,
Farbton '
weiß annährend RAL 9010'

Arbeitshöhe der zu bearbeitenden oder zu bekleidenden
Fläche
bis 3,5 m über der Standfläche des hierfür
erforderlichen
Gerüstes, Ausführung gemäß Einzelbeschreibung,
Einzelbeschreibungs-Nr '
Decken in Räumen 0.05, 0.06, 0.07, schräg, Neigung ca.
30°
Dispersionsfarbe, lösemittel- und weichmacherfrei,
wasserdampfdiffusionsfähig
Nassabriebbeständigkeit: Klasse I, nach DIN EN 13300
emissions- und schadstoffarm und
konserverungsmittelfrei
Zertifiziert durch Blauer Engel und ELFplus
Diffusionsfähigkeit: sd-Wert kleiner 0,1m,
nach DIN EN 13300'
.
Menge: 37,000 m2

**20.25 Erstbesch Decke Gipsplatte Dispersionsfarbe-GBS Dispersionsfarbe Dispersionsfarbe**
STLB-Bau 2025-04 034
Erstbeschichtung an Decke, innen, schräg, Untergrund
Gipsplatten, gelocht,
Grundbeschichtung für Dispersionsfarbe, pigmentiert,
wasserbasiert, haftvermittelnd,
Zwischenbeschichtung aus Dispersionsfarbe,
wasserbasiert,
faserhaltig,
Schlussbeschichtung aus Dispersionsfarbe,
wasserbasiert, matt
DIN EN 13300, Glanzgrad G3, deckend, Arbeitshöhe der zu
bearbeitenden oder zu bekleidenden Fläche bis 5,5 m
über der
Standfläche des hierfür erforderlichen Gerüstes,
Gerüst wird
gesondert vergütet, Ausführung gemäß
Einzelbeschreibung,
Einzelbeschreibungs-Nr '
Decke Bewegungsraum 1.03, schräg, Neigung ca. 40°
Dispersionsfarbe, lösemittel- und weichmacherfrei,
wasserdampfdiffusionsfähig
Nassabriebbeständigkeit: Klasse I, nach DIN EN 13300
emissions- und schadstoffarm und
konserverungsmittelfrei
Zertifiziert durch Blauer Engel und ELFplus
Diffusionsfähigkeit: sd-Wert kleiner 0,1m,
nach DIN EN 13300'
.
Menge: 65,000 m2

**20.26 Fries innen Gipspl. Gipsspachtel spachteln Q3**
STLB-Bau 2025-04 034
Fries innen, aus Gipsplatten, mit Hydrat-Spachtelmasse
(Gipsspachtelmasse) spachteln, Spachtelung
Qualitätsstufe Q3,
Spachtelfläche bis 30 % der Gesamtfläche in nicht
zusammenhängenden Teilflächen, Arbeitshöhe der zu
bearbeitenden oder zu bekleidenden Fläche bis 3,5 m
über der
Standfläche des hierfür erforderlichen Gerüstes,
Ausführung
gemäß Einzelbeschreibung,
Einzelbeschreibungs-Nr '
Ausführung in zusammenhängenden Teilflächen,
geschlossene
Friesumrandung raumweise umlaufend.
Bei der Preisbildung sind 30 % der angegebenen
Gesamtfläche
einzukalkulieren.
Siehe auch Planung Deckenspiegel und Entwurf
Raumakustik
in den Ausschreibungsunterlagen.'
.
Menge: 510,000 m2

**20.27 Aluminiumwinkelprofil als Eckschutz anbringen**
Alu-Eckschutzschiene als
Vorbereitung für die vorgesehene
Spachtelung der Flächen auf die
Außenecken anbringen und vollflächig
anspachteln.
Menge: 52,000 m

**20.28 Erstbesch Fries Gipsplatte Dispersionsfarbe-GBS Dispersionsfarbe Dispersionsfarbe**
STLB-Bau 2025-04 034
Erstbeschichtung an Fries, innen, Untergrund
Gipsplatten, vorh.
Qualitätsstufe Oberfläche Q3, glatt, Ausführung in
nicht
zusammenhängenden Teilflächen, Größe über 15 bis 20 %
der
Gesamtfläche,
Grundbeschichtung für Dispersionsfarbe, wasserbasiert,
haftvermittelnd,
Zwischenbeschichtung aus Dispersionsfarbe,
wasserbasiert,
faserhaltig,
Schlussbeschichtung aus Dispersionsfarbe,
wasserbasiert,
lösemittelfrei, matt DIN EN 13300, Glanzgrad G3,
deckend,
hellgetönt,
Farbton '
weiß annährend RAL 9010'

Arbeitshöhe der zu bearbeitenden oder zu bekleidenden
Fläche
bis 3,5 m über der Standfläche des hierfür
erforderlichen
Gerüstes, Ausführung gemäß Einzelbeschreibung,
Einzelbeschreibungs-Nr '
Ausführung in zusammenhängenden Teilflächen,
geschlossene
Friesumrandung raumweise umlaufend.
Bei der Preisbildung sind 20 % der angegebenen
Gesamtfläche
einzukalkulieren.
Siehe auch Planung Deckenspiegel und Entwurf
Raumakustik
in den Ausschreibungsunterlagen.
Dispersionsfarbe, lösemittel- und weichmacherfrei,
wasserdampfdiffusionsfähig
Nassabriebbeständigkeit: Klasse I, nach DIN EN 13300
emissions- und schadstoffarm und
konserverungsmittelfrei
Zertifiziert durch Blauer Engel und ELFplus
Diffusionsfähigkeit: sd-Wert kleiner 0,1m,
nach DIN EN 13300'
.
Menge: 510,000 m2

*Hinweis*

**20.29 Bauteilfuge abdichten Wand PUR B 10-20mm**
STLB-Bau 2025-04 081
Bauteilfuge abdichten mit Fugendichtband, Bauteil Wand,
Fläche senkrecht, Oberfläche glatt,
Elastomer-Fugenband aus
Polyurethan, Farbton weiß, einschl. systemgebundenem
Primer
und Klebebett, flach auf die Bauteiloberfläche
verlegen, vorh.
Fugenbreite über 10 bis 20 mm, Arbeitshöhe der zu
bearbeitenden Fläche bis 3,5 m über der Standfläche des
hierfür erforderlichen Gerüstes, Ausführung gemäß
Einzelbeschreibung,
Einzelbeschreibungs-Nr '
Abdichtung, beweglich an Gebäudetrennfugen senkrecht in
Räumen: 0.11.3, 0.18, 0.22, 1.12.2, 1.16, 1.20'
.
Menge: 40,000 m

**20.30 Anschlussfuge abdichten plast.Dichtstoff Acrylatdispersion B bis 10mm**
Anschlussfuge im Innenputz
abdichten, mit plastischem Dichtstoff,
Basis Acrylatdispersion, Fugenbreite
bis 10 mm.

Angebotenes Erzeugnis: '.........'
(vom Bieter anzugeben)
Menge: 1935,000 m

**20.31 Beschichtung neue GK-Abkofferungen, zweiseitig, vertikal**
*** wie Position 20.11
Erstbeschichtung an
GK-Abkofferungen, zweiseitig, innen,
Untergrund Gipsplatten, vorh.
Qualitätsstufe Oberfläche Q2,

Gestamte Abwiklung: bis ca. 50cm
Arbeitshöhe: bis 3,50m

EInbauort:
Menge: 20,000 m²

**20.32 Beschichtung neue GK-Abkofferungen, dreiseitig, horizontal**
*** wie Position 20.24
Erstbeschichtung an
GK-Abkofferungen, dreiseitig, innen,
Untergrund Gipsplatten, vorh.
Qualitätsstufe Oberfläche Q2,

Gestamte Abwiklung: bis ca. 150cm
Arbeitshöhe: bis 3,50m

EInbauort: EG Eingang|Flur 01
Menge: 35,000 m²

*Hinweis*

**20.33 Erstbesch Treppengeländer Stahl 1K-Korrosionsschutzfarbe 1K-Acrylharzlack 1K-Acrylharzlack**
STLB-Bau 2025-04 034
Erstbeschichtung an Treppengeländer, innen, Untergrund
grundierter Stahl, Höhe über 90 bis 100 cm, als
Stabgeländer,
mit kantigen Füllstäben, Achsabstand über 7 bis 9 cm,
Abwicklung der Bearbeitungsflächen über 6 bis 9 cm,
Grundbeschichtung aus Korrosionsschutzfarbe,
einkomponentig,
Zwischenbeschichtung aus Acrylharzlack, einkomponentig,
wasserbasiert, als Dickschicht,
Schlussbeschichtung aus Acrylharzlack, einkomponentig,
wasserbasiert, seidenmatt, deckend, Arbeitshöhe der zu
bearbeitenden oder zu bekleidenden Fläche bis 5,5 m
über der
Standfläche des hierfür erforderlichen Gerüstes,
Gerüst wird
gesondert vergütet.
Menge: 8,000 m

**20.34 Erstbesch Brüstungsgeländer Stahl 1K-Korrosionsschutzfarbe 1K-Acrylharzlack 1K-Acrylharzlack**
STLB-Bau 2025-04 034
Erstbeschichtung an Brüstungsgeländer, innen,
Untergrund
grundierter Stahl, Höhe über 90 bis 100 cm, als
Stabgeländer,
mit kantigen Füllstäben, Achsabstand über 7 bis 9 cm,
Abwicklung der Bearbeitungsflächen über 6 bis 9 cm,
Grundbeschichtung aus Korrosionsschutzfarbe,
einkomponentig,
Zwischenbeschichtung aus Acrylharzlack, einkomponentig,
wasserbasiert, als Dickschicht,
Schlussbeschichtung aus Acrylharzlack, einkomponentig,
wasserbasiert, seidenmatt, deckend, Arbeitshöhe der zu
bearbeitenden oder zu bekleidenden Fläche bis 5,5 m
über der
Standfläche des hierfür erforderlichen Gerüstes,
Gerüst wird
gesondert vergütet.
Menge: 2,000 m

**20.35 Lackieren HZ-Unterverteilungsklappe**
Beschichtung
HZ-Unterverteilungsklappe
in Trockenbauwand, inkl. erforderliche
Nebenarbeiten.

Abmessungen ca. 1,20x1,00m

Farbe nach Wahl des AG bzw.
Bauleitung innerhalb der
Standardfarbkarte des Herstellers.
Menge: 7,000 St

**20.36 Sockelleiste verfugen**
Fugenabdichtung der Sockelleiste als
obere Anschluss.

Ausführung: Versiegelung
Fußleiste-Wand
Farbe:  weiß ähnlich RAL 9010
(oben)
Menge: 660,000 m

### Titel 30 Malerarbeiten Außenbereich

**30.1 Erstbesch Untersicht Dachüberstand Holz Acrylharzlack Acrylharzlack Acrylharzlack**
STLB-Bau 2025-04 034
Erstbeschichtung an Untersicht von Dachüberstand,
außen,
Untergrund Holz, Fichte, gestoßen, gehobelt, schwache
Beanspruchung DIN EN 927-1, begrenzt maßhaltig DIN EN
927-1,
Grundbeschichtung aus Acrylharzlack, wasserbasiert, mit
fungizidem Zusatzstoff,
Zwischenbeschichtung aus Acrylharzlack, wasserbasiert,
füllend, absperrend gegen verfärbende Inhaltsstoffe,
Schlussbeschichtung aus Acrylharzlack, wasserbasiert,
matt
DIN EN 927-1, deckend, Arbeitshöhe der zu
bearbeitenden oder
zu bekleidenden Fläche bis 7,5 m über der Standfläche
des
hierfür erforderlichen Gerüstes, Gerüst wird
beigestellt/ist vorh.,
Ausführung gemäß Einzelbeschreibung,
Einzelbeschreibungs-Nr '
Untersicht Traufkasten um das Eingangsgebäude (kleiner
Baukörper) und Traufen Schrägdach Hauptbaukörper,
Breiten:
30  - 60 cm'
.
Menge: 63,000 m2

**30.2 Erstbesch Stirnbrett Holz Abwicklung 0,25 m Acrylharzlack Acrylharzlack Acrylharzlack**
STLB-Bau 2025-04 034
Erstbeschichtung an Stirnbrett, außen, Untergrund
Holz, Fichte,
gestoßen, gehobelt, schwache Beanspruchung DIN EN
927-1,
begrenzt maßhaltig DIN EN 927-1,
Abwicklung der Bearbeitungsflächen '0,25' m,
Grundbeschichtung aus Acrylharzlack, wasserbasiert, mit
fungizidem Zusatzstoff,
Zwischenbeschichtung aus Acrylharzlack, wasserbasiert,
füllend, absperrend gegen verfärbende Inhaltsstoffe,
Schlussbeschichtung aus Acrylharzlack, wasserbasiert,
matt
DIN EN 927-1, deckend, Arbeitshöhe der zu
bearbeitenden oder
zu bekleidenden Fläche bis 7,5 m über der Standfläche
des
hierfür erforderlichen Gerüstes, Gerüst wird
beigestellt/ist vorh.,
Ausführung gemäß Einzelbeschreibung,
Einzelbeschreibungs-Nr '
Stirnbretter Traufkasten um das Eingangsgebäude
(kleiner
Baukörper) und Traufen Steildach Hauptbaukörper,
Breite: 25
cm'
.
Menge: 102,000 m

### Titel 40 Stundenlohnarbeiten

**40.1 Facharbeiter**
Facharbeiterstunden für
unvorhergesehene Arbeiten
im Bestand

Arbeitszeiten einschl. aller Zuschläge
nach Anordnung
durch die Bauleitung.
Menge: 8,000 h

**40.2 Hilfsarbeiter**
Hilfsarbeiterstunden  für
unvorhergesehene Arbeiten
im Bestand

Arbeitszeiten einschl. aller Zuschläge
nach Anordnung
durch die Bauleitung.
Menge: 8,000 h

USt %: 19,00
